# Rohbauarbeiten
Angebotsaufforderung (GAEB 90, DA83)
Währung: EUR
Auftraggeber: Covivio Immobilien GmbH

## Rohbauarbeiten
Datum: 31.03.25

*Hinweis*
Angaben zum Baumaßnahme
1.1.  Lage der Baumaßnahmen

  46537 Dinslaken
  Am Stadtbad

1.2. Ausführungszeitraum für das Gewerk Rohbauarbeiten

  Juli 2025 - November 2026

1.3.  Neubaumaßnahme

  3 x 5-geschossiges Wohngebäude, Erdgeschoss, 3
Obergeschosse und  Staffelgeschoss  mit 18
Wohneinheiten sowie einer vollständigen Unterkellerung.

  _  Massivbauweise
  _  Tragende Wände aus Mauerwerk und Beton
  _  Stahlbetondecken
  _  Flachdach

1.4.  Grundstückserschließung

  Die Erschließung des Grundstückes erfolgt während
der Baumaßnahme.

1.5. Lageplan

1.6. Grundriss EG

1.7. Grundriss OG

1.8 Grundriss Staffelgeschoss

1.9. Schnitt A-A

1.10. Schnitt B-B

*Hinweis*
A)  ALLGEMEINE VORBEMERKUNGEN
  Stand Dezember 2022
=======================================================
==========

A1) ALLGEMEINES

Dem Leistungsverzeichnis liegen die "Zusätzliche
Vertragsbedingungen für die Ausführung von
Bauleistungen (Z-VOB/B)" der Covivio Immobilien GmbH,
Stand Januar 2022, zugrunde.

Für sich auf dieses Leistungsverzeichnis beziehende
Beauftragungen gelten die Vertragsbedingungen in jedem
Einzelfall als vereinbart. Sofern zukünftig als Ersatz
für die aktuell gültigen Z-VOB/B Stand Junil 2018 mit
dem Auftragnehmer neue Z-VOB/B vereinbart werden,
gelten für nach Gültigkeitsbeginn die neuen Z-VOB/B
beauftragte Leistungen ausschließlich die neuen
Z-VOB/B.

Für nach diesem Leistungsverzeichnis ausgeführte
Leistungen gelten, ergänzend zur den jeweiligen
Leistungsbeschreibungen der einzelnen Positionen, bei
evtl. Widersprüchen in nachfolgend genannter
Reihenfolge, folgende Bedingungen:

1. diese ""Allgemeine Vorbemerkungen"" (A),
2. die sich anschließenden ""Allgemeine technische
Vorbemerkungen"" (B),
3. die sich anschließenden ""Zusätzliche technische
Vorbemerkungen"" (für dieses Gewerk) (C),
4. die ""Zusätzliche Vertragsbedingungen für die
Ausführung von Bauleistungen Z-VOB/B"",
5. Baustellenordnung der Covivio Immobilien GmbH in der
jeweils gültigen Fassung.

Mit Erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C)  BESONDERE TECHNISCHE VORBEMERKUNGEN
=======================================================
===============
Besondere Technische Vertragsbedingungen (ZTV)
Erd-, Abwasser-, Maurer-, Abdichtungs- und
Betonbauarbeiten

1. Allgemein

1.1 Projektbeschreibung: Neubau eines
Mehrfamilienhauses mit Teiunterkellerung

Ortslage:  Dinslaken, Baßfeldshofd

Bauweise:  Mauerwerksbau, Stahlbetondecken,
Staffelgeschoss Holzdachstuhl
  ohne Unterkellerung

Stockwerkzahl:  Kellergeschoss (Teilunterkeller),
Erdgeschoss, Obergeschoss und  Staffelgeschoss
-
Besonderheiten:  Aufzuzgsanlage

1.2  Maßgebend für die Lieferung und Ausführung der
Leistungensind die ATV in der VOB-Teil C  und weitere
DIN-Vorschriften.

  Alle Leistungen sind nach dem zum Zeitpunkt der
Ausführung geltenden Normen,  Verordnungen,
Richtlinien etc. auszuführen.

Folgende Vorschriften sind besonders zu beachten:

DIN 18299  Nebenleistungen
DIN 18300  Erdarbeiten
DIN 18330  Maurerarbeiten
DIN 1053-1  Mauerwerk, Berechnung und Ausführung
DIN 18331  Beton-, u. Stahlbetonarbeiten
DIN  4102  Brandverhalten von Baustoffen und
Bauteilen
DIN  4109  Schallschutz im Hochbau
DIN  4108  Wärmeschutz im Hochbau
GEG  Gebäudeenergiegesetz
  Unfallverhütungsvorschriften/ Regeln der BG Bau
(Berufsgenossenschaft der Bauwirtschaft)
BGV  BG-Vorschriften
BGR  BG-Regel
BGI  BG-Informationen
BGG  BG-Grundsätze

BetrSichV  Betriebssicherheitsverordnung mit den
dazugehörigen Technischen Regeln ,TRBS"
a.a.R.d.T.  Die Allgemein anerkannten Regeln der
Technik

1.3
Grundsätzlich sind nur Produkte zu verarbeiten die
entsprechend der europäischen Richtlinien eine
CE-Kennzeichnung  unterliegen und besitzen.
Bezüglich der Wärmeleitfähigkeit sind zusätzlich zur
CE-Kennzeichnung nur Bauprodukte zugelassen, die zudem
einer Fremdüberwachung einer von Ländern zugelassenen
Stelle unterliegen und entprechend überwacht sind.

1.4
Einrichten und Räumen der Baustelle, vorhaltender
Baustelleneinrichtung für sämtliche in der
Leistungsbeschreibung aufgeführten Leistungen.
An- und Abfuhr, Auf- und Abbau von Geräten, Werkzeugen,
Maschinen, Fahrzeugen, Gerüsten, Baubuden, festen
Absperrvorrichtungen für die Dauer der Bauarbeiten.
Ständige Bereitstellung eines Ex-Ox-Meters zur
Feststellung eventueller Gase und des
Sauerstoffgehaltes der Luft in Schächten vor deren
Befahrung.
Unterhaltung der Zufahrtswege einschl. der Beseitigung
aller von Bauarbeiten herrührenden
Schäden und Verunreinigungen auf den für die Baustelle
benutzten Flächen und öffentlichen
Strassen.
Einholen evtl. Sperrgenehmigungen von der
Strassenverkehrsbehörde und nach deren
Auflagen Beschilderungen vornehmen, die zur
Aufrechterhaltung des Verkehrs erforderlich sind.

Das Einrichten der Baustelle, Vorhalten, Unterhalten
und Abräumen der kompletten Baustelleneinrichtung sowie
die evtl. Abstellung von Hilfskräften zur Absteckung
des Gebäudes werden nicht besonders vergütet.

1.5
Alle vom Auftragnehmer benutzten Flächen, Wege und
Straßen sind täglich zu säubern und gegen
Beschädigungen zu schützen.

1.6
Material und Unterkunftsräume werden bauseits nicht zur
Verfügung gestellt.

1.7
Strom- und Wasseranschluß sind auf dem Grundstück nicht
vorhanden. Die erforderlichen Anschlüsse für Zähler -
u. Zapfeinrichtungen sind vom Auftragnehmer ohne
besondere Vergütung herzustellen. Die Anträge hierzu
sind bei den Versorgungsträgern einzureichen und diese
Anlagenteile dann allen Nachunternehmern zur Verfügung
zu stellen. Die Verbrauchskosten sind im Auftrag als
extra Pauschalposition vom Auftraggeber vergütet.

1.8
Nach jedem Schneefall ist der Schnee auf dem
Bürgersteig im Bereich der Baustelle sofort zu
entfernen. Er darf nicht in den Rinnstein oder auf den
Fahrdamm gekehrt werden, sondern ist auf der
Bürgersteigkante anzuhäufen, sodaß die Straßenrinne zur
Aufnahme des abfießendenTauwassers frei bleibt. Auf den
Wegen ohne Bürgersteig ist ein mindestens 1 Meter
breiter Streifen des Fahrdamms durch Bestreuen mit
abstumpfenden Material oder durch Abtragen des Schnees
begehbar zu machen.
Die Straßenrinne und Sinkkästen sind für den
ungehinderten Abfluß des Wassers freizuhalten,
insbesondere ist erforderlichenfalls nach eingetretenem
Tauwetter für freibleibenden Abfluß des Wassers zu
sorgen.
Auch für die während einer Frostperiode stillgelegten
Baustellen ist der Auftragnehmer für die Schnee- und
Eisbeseitigung verantwortlich.
Die entsprechenden Satzungen der jeweilgen Gemeinden
sind einzuhalten.

1.9
Das Beseitigen von Bauschutt obliegt allein dem
Auftragnehmer und wird nicht gesondert vergütet. Die
Baustelle ist täglich stets sauber zu halten und
sämtlicher Bauschutt- und Materialreste sind regelmäßig
abzufahren.Der Auftraggeber kann jederzeit den
Auftragnehmer zur Beseitigung auffordern.

2.0 Erdarbeiten

2.1
Für sämtliche bewegten Erdmassen, dazu gehören
auchVerfüllungen und Planierungen, wird bei der
Abrechnungder verdichtete Zustand zugrunde gelegt.

2.2
Ein Wiederauffüllen zu tief abgetragener Baugruben ist
nicht statthaft. Bei einer zu tief abgetragenen
Baugrube trägt der Auftragnehmer die Kosten für die
dadurch notwendig gewordene tiefere Gründung.

2.3
Für Hinterfüllungen ist die Ziffer 3.11 der DIN 18300
zu beachten. Sie dürfen erst nach Abnahme der
Isolierung und nur mit Genehmigung der Bauleitung
erfolgen. Bauschutt und Mutterboden dürfen nicht
verwendet werden. Der Verdichtungsgrad muss mind. DPr.
0,92 - 0,95 betragen.

2.4
Die Sicherung der Baugruben und -gräben sowie die
notwendigen Absperrungen sind Sache des Auftragnehmers
und werden nicht gesondert vergütet.

2.5
Für den Verbau von Baugruben und -gräben ist DIN 4124
Baugruben und Gräben; Böschungen, Arbeitsraumarbeiten,
Verbau maßgebend.

2.6
Der Auftragnehmer hat sich vor Baubeginn über die Lage
evtl. vorhandener stillgelegter bzw. noch in Betrieb
befindlicher Versorgungsleitungen / Kanäle bei den
zuständigen, auch behördlichen Stellen, zu informieren
und, wenn erforderlich, rechtzeitig bei diesen Stellen
und bei der Bauleitung entsprechende
Sicherungsmaßnahmen zu beantragen. Das sachgerechte und
ordnungsgemäße Freilegen, sowie die Schutzmaßnahmen
während der Bauzeit werden nicht gesondert vergütet und
sind in die Einheitspreise der Positionen
einzukalkulieren, falls diese im Leistungs verzeichnis
nicht gesondert ausgeschrieben sind. Grenzsteine sind
zu sichern

2.7
Die Durchführung aller bodeneingreifenden Arbeiten
sollte mit der gebotenen Vorsicht erfolgen, da ein
Kampfmittelvorkommen nicht völlig ausgeschlossen werden
kann. Sofern der Verdacht auf Kampfmittel aufkommt,
sind die Arbeiten sofort einzustellen und eine der
nachfolgend aufgeführten Dienststellen umgehend zu
verständigen:

3.0 Maurerarbeiten

3.1
Die Ziffer 4.1.2 u. 4.1.3 der DIN 18330 wird
dahingehend erweitert, daß das Vorhalten der
Abdeckungen und Umwehrungen von Öffnungen, Schächten,
Treppen usw. bis zur Schließung der Öffnungen und
Anbringen der Treppengeländer ohne besondere Vergütung
erfolgen muß.

3.2
Schlitze, Durchbrüche und Aussparungen im Mauerwerksind
nach Angabe herzustellen und hochzuführen.Nach der
Rohrverlegung sind sie mit den gleichen Baustoffen wie
die übrigen Mauerteile fachgerecht zuschließen.

3.3
DIN 18202, Teile 1-4 -Maßtoleranzen im Hochbau ist für
die zulässigen Maßabweichungen verbindlich.

4.0 Beton- und Stahbetonarbeiten

4.1
Die Herstellung von Beton und die
Güteüberwachungerfolgen nach DIN 1045.

4.2
Die Kosten für die Leistungen zum Nachweis der Güte der
Baustoffe und des Betons nach den Mindestanforderungen
der DIN 1045 beziehungsweise DIN 1084 sind in die
Einheitspreise der Betonpositionen einzukalkulieren.

4.3
Es sollte  nur güteüberwachter, werksgemischter
Transportbeton verwendet werden . Bei der Anlieferung
von Transportbeton sind nummerierte Lieferscheine mit
den Angaben nach DIN 1045, Abschnitt 5.5.1 und 5.5.3
auszustellen. Die Notwendigkeit und die Anzahl der
Probewürfeln ergibt sich aus DIN 1045 und der Art der
Betonherstellung.

4.4

Kosten für die Nachbehandlung des Betons (mindestens
sieben Tage) sind in den Einheitspreisen der
Betonpositionen einzukalkulieren.

4.5
Als Schalung sind einwandfreie, saubere Holzschalungen
oder Schaltafeln zu verwenden. Sichtbetonteile müssen
mit erhöhter Sorgfalt eingeschalt werden.

4.6
Die Abnahme der Bewehrungen muß spätestens 48 Stunden
vor Betonierbeginn der bauüberwachenden Baubehörde bzw.
Prüfingenieur angezeigt werden. Vor der Freigabe durch
die abnehmende Stelle darf nicht betoniert werden.

4.7
Schlitze, Durchbrüche und Aussparungen in den
Betonbauteilen sind nach Angabe herzustellen und nach
Rohrverlegung mit Beton oder Zementmörtel fachgerechtzu
schließen. Die Kosten sind in die Betonpositionen
einzukalkulieren.

4.8
Schalung für Deckenflächen werden grundsätzlich mit dem
lichten Raummaß abgerechnet. Schalung für Schlitze,
Durchbrüche und Aussparungen werden nicht gesondert
aufgemessen und sind mit dem Einheitspreis für die
Deckenschalung abgegolten.

4.9
Die Abrechnung des Baustahls erfolgt nach den
Stahllisten des Statikers.

Mit Abgabe des Angebotes erkennt der Auftraggeber diese
ZTV uneingeschränkt an.

### Einbauort 1 Am Stadtbad Haus 47

#### Abschnitt 1.1 Entsorgung Bauschutt u. Bauabfälle

**1.1.10 Fläche von Schutt u. Unrat säubern**
Grundstücksfläche von restlichen Schutt und Unrat von
anderen Handwerkern bzw. Firmen säubern, alles
anfallende Material verladen und zur unternehmereigenen
Kippe abfahren, einschl. anfallenden Entsorgungskosten!

Schutt u. Unrat des Auftragnehmers ist ohne Berechnung
zu entsorgen.
Menge: 1250,000 m2
Zuordnung: 312

**1.1.20 Geschossflächen säubern**
Geschosse auf Anweisung der Bauleitung ausfegen und
angefallenen Bauschutt, Verpackungsmaterial und
Dämmstoffe anderer Handwerker bzw. Firmen aus den Bau
in einen bauseitig gestellten Container schaffen.

Bauschutt des Auftragnehmers ist ohne Berechnung zu
entsorgen.
Menge: 400,000 m2
Zuordnung: 312

**1.1.30 Bauschutt-Container 7 m3 abfahren**
Abfahren und fachgerechtes Entsorgen des in den
Containern befindlichen Bauschuttes (Inhalt 7 m3).
Die Abrechnung erfolgt nach Anzahl der abgefahrenen
Container.

Schutt u. Unrat des Auftragnehmers ist ohne Berechnung
zu entsorgen.
Menge: 1,000 Stck
Zuordnung: 312

**1.1.40 Baustellenabfälle-Container 7 m3 abfahren**
Abfahren und fachgerechtes Entsorgen der in den
Containern befindlichen Baustellenabfälle (Inhalt
7m3).
Die Abrechnung erfolgt nach Anzahl der abgefahrenen
Container u. vorzulegender Lieerscheine.

Baustellenabfälle des Auftragnehmers sind ohne
Berechnung zu entsorgen.
Menge: 5,000 Stck
Zuordnung: 312

#### Abschnitt 1.2 Baustelleneinrichtung

**1.2.10 Baustromanlage - Standzeit 8 Monate**
Bereitstellung eines abgesicherten
Baustromverteilerschranks mit Zähleinrichtung liefern,
aufstellen u. betriebsfertig incl. Übergabepunkt an dem
vom Versorger erstellten Baustromanschluss anschließen
u. während der gesamten Bauzeit auch für
Nachfolgegewerke vorhalten, einschl. der notwendigen
Wartungs- u. Prüfprotokolle während der Vorhaltezeit.
Nach Abschluß der Bauarbeiten ist die Baustromanlage
wieder abzubauen.
Folgende Zählerstände sind gemeinsam vom Fachbauleiter
des AN u. vom Bauleiter des AG schriftlich zu
protokollieren:

Zählerstand vor Inbetriebnahme/ Nutzung (Beginn der
Bauarbeiten)
Beendigung der Bauleistungen (Rohbauarbeiten) des AN
Vor Abbau der Baustromanlage

Angefallene Baustromkosten bis zum Zeitpunkt der
Beendigung der Bauleistungen des AN werden von der
Schlussrechnung des AN in Abzug gebracht.

Vorhaltezeit: 8 Monate
Menge: 1,000 Stck
Zuordnung: 312

**1.2.20 Baustromanlage je weitere Woche Standzeit**
*** Bedarfsposition ohne GB
Baustromanlage für die vorgesehene Vorhalte-/
Grundstandzeit von 8 Monate hinaus vorhalten.

Abrechnung je angefangener Woche
Menge: 1,000 Stck

**1.2.30 Kombi-Baustellen-WC**
Mobile Kombi-WC-Personen-Kabine mit Beleuchtung für die
Nutzung der am baubeteiligten Ausbaufirmen, anfahren,
aufstellen incl. regelmäßiger Ver- und Entsorgung nach
Erfordernis und wieder entfernen.

Zur Ausstattung gehören:
Integriertes Schloss mit "Besetzt"-Zeichen
Rutschfester Bodenbelag
1 Spiegel
1 Kleiderhaken
1 großes Handwaschbecken mit Fußpumpe 1 Wasservorrat
mit ca. 60-l-Wassertank
1 Seifenspender
1 Papierhandtuchhalter
1 Handdesinfektionsspender
1 WC
1 Toilettenpapierhalter
1 Urinal
1 250-l-Abwassertank mit Doppelentlüftung
Menge: 32,000 StWo
Zuordnung: 312

**1.2.40 Bautür liefern u. vorhalten**
Provisorisch schließende Bautür für eine bis 3 m2 m
große Rohbauöffnung mit Schlosskasten für den
bauseitigen Einbau eines Profilzylinders liefern,
einsetzen und bis zum Einbau der endgültigen
Haustüranlage vorhalten, einschl. sämtlicher Schalungs-
u.Nebenarbeiten.
Der Einbau des bauseitig gestellen Profizylinders ist
im Einheitspreis einzukalkulieren.
Menge: 2,000 Stck
Zuordnung: 312

**1.2.50 Zul. zur Bautür für zusätzl. notwendige Schalarbeiten**
Zusätzlich notwendige Schalarbeiten für die Schließung
von Rohbauöffnungen > 3 m2, als Zulage zur
Bautürposition, einschl. sämtlicher Nebenarbeiten u.
eventuell notwendiger  Nacharbeiten während der
Vorhaltedauer der Bautür.
Die Fläche der Bautür wird übermessen.
Menge: 62,610 m2
- 6,050, Zuordnung: 46137752_Fenster360 11330
- 3,410, Zuordnung: 163578228_Fenster328 1139
- 0,610, Zuordnung: 213910108_Fenster447 11218
- 2,020, Zuordnung: 236978557_Fenster338 11318
- 0,610, Zuordnung: 39846489_Fenster438 11229
- 3,220, Zuordnung: 121635203_Fenster346 1133
- 0,610, Zuordnung: 190841433_Fenster444 11214
- 1,600, Zuordnung: 239075708_Fenster336 11319
- 5,390, Zuordnung: 46137728_Fenster340 11329
- 3,220, Zuordnung: 127926622_Fenster318 1134
- 2,850, Zuordnung: 56623493_Fenster350 11333
- 2,020, Zuordnung: 106955141_Fenster352 1132
- 0,610, Zuordnung: 140509785_Fenster442 1126
- 0,610, Zuordnung: 165675609_Fenster443 11210
- 2,020, Zuordnung: 249561463_Fenster330 11320
- 2,020, Zuordnung: 37749108_Fenster322 11327
- 1,600, Zuordnung: 161481058_Fenster320 1138
- 2,020, Zuordnung: 96469376_Fenster342 11338
- 1,600, Zuordnung: 29360504_Fenster332 11326
- 2,860, Zuordnung: 85983604_Fenster324 11337
- 1,440, Zuordnung: 251658625_Fenster344 11322
- 0,610, Zuordnung: 90178137_Fenster440 11240
- 1,600, Zuordnung: 199229831_Fenster354 11312
- 5,390, Zuordnung: 176161155_Fenster348 11310
- 2,960, Zuordnung: 79692152_Fenster334 11336
- 0,610, Zuordnung: 115343961_Fenster441 1122
- 0,610, Zuordnung: 73400926_Fenster450 11238
- 0,610, Zuordnung: 65012308_Fenster432 11235
- 3,220, Zuordnung: 249561479_Fenster356 11321
- 0,610, Zuordnung: 205521496_Fenster434 11216

**1.2.60 Bauzaun h=2,00m iefern und vorhalten**
Liefern, aufstellen und standsicheres Vorhalten von
Bauzaun
zur Absicherung der Baustelle gemäß den geltenden
Vorschriften. Inklusive evtl. Anpassung an die
Baustellenverhältnisse. Abbau und fachgerechter
Abtransport nach Abschluss der Maßnahme.

für 4 Wochen Standzeit
Menge: 175,000 m

**1.2.70 Bauzaun vorhalten**
Bauzaun vorhalten pro weiter Woche und Meter
Menge: 3500,000 m

#### Abschnitt 1.3 Entwässerung

**1.3.10 Grundwasserhaltung (Pumpensumpf)**
Anlage zur offenen Grundwasserhaltung in der Baugrube
liefern, montieren, einrichten u. vorhalten.
Anlage für Gesamtfördermenge von ca. 10-20 l/sec.
Menge: 1,000 Stck

**1.3.20 KESSEL-Kellerablauf DN 100**
KESSEL-Kellerablauf "Der Universale" DN100, für
vertieften Einbau mit teleskopischen Aufsatzstück,
höhenverstellbar bis 120 mm, 2 Zuläufen DN 50,
1 Zulauf DN 70, herausnehmbaren
Zweifach-Rückstauverschluss, zwei Klappen selbsttätig
schließend, eine davon als handverriegelbarer
Notverschluss, integrierter Geruchsverschluss,
Schlammeimer und Verschlussstopfen; einschl.
Dichtmanschetten komplett liefern und einbauen.

Ausführung mit Schlitzrost 200x200 mm aus schwarzem
Kunststoff.
Menge: 3,000 Stck
Zuordnung: 312

**1.3.30 KESSEL- Hebeanlage Aqualift S**
KESSEL-Schmutzwasserhebeanlage Aqualift S aus
Kunststoff für Unterflurinstallation, zum Einbau in die
WU-Bodenplatte, Einbautiefe 460-530 mm mit
teleskopischen Aufsatzstück für stufenlosen Höhen- und
Niveauausgleich, Schlitzrost aus Kunststoff, schwarz,
für fäkalienfreies Abwasser, herausnehmbarer Pumpe,
Schwimmersteuerung, integrierter Rückschlagklappe,
Druckanschluss DN 50mm außen, incl. Montage an
Druckleitung
Liefern und mit WU-Betonunterbau einbauen.
Mit einzukalkulieren ist die Lieferung und Montage
einer Rohrdurchführungs-Dichtung für einen weiteren
Zulauf, DN 70, zum Anschluss von Ausgussbecken bzw.
Waschmaschinen.
Menge: 1,000 Stck
Zuordnung: 312

**1.3.40 KESSEL-Hebeanlage Aqualift F**
*** Bedarfsposition ohne GB
KESSEL-Schmutzwasserhebeanlage Aqualift F aus
Kunststoff für Unterflurinstallation, zum Einbau in die
WU-Bodenplatte, Einbautiefe 460-530 mm mit
teleskopischen Aufsatzstück für stufenlosen Höhen- und
Niveauausgleich, Schlitzrost aus Kunststoff, schwarz,
für fäkalienfreies und fäkalienhaltiges Abwasser,
herausnehmbarer Pumpe, Schwimmersteuerung, integrierter
Rückschlagklappe, Druckanschluss DN 50 mm außen incl.
Montage an Druckleitung
Liefern und mit WU-Betonunterbau einbauen.
Mit einzukalkulieren ist die Lieferung und Montage
einer Rohrdurchführungs-Dichtung für einen weiteren
Zulauf, DN 70, zum Anschluss von Ausgussbecken bzw.
Waschmaschinen.
Menge: 1,000 Stck
Zuordnung: 312

**1.3.50 Druckleitung, DN 50 mm**
*** Bedarfsposition ohne GB
Druckleitung, DN 50 mm, liefern und in der Betonsohle
und auf der Kellerwand bis unterhalb der KG-Decke
verlegen.
Menge: 1,000 m
Zuordnung: 312

**1.3.60 Aushub für Entwässerung i.M. 1,00 m**
*** Bedarfsposition ohne GB
Rohrgräben für Entwässerungsgrundleitungen bis d = 150
mm ausheben, nach der Leitungsverlegung verfüllen,
einschl. Abtransport der verdrängten Bodenmassen zur
unternehmereigenen Kippe.

Grabentiefe:  i. M. 100 cm
Menge: 1,000 m
Zuordnung: 312

**1.3.70 Zul. Handschachtung**
*** Bedarfsposition ohne GB
Zulage für Handschachtung nach Absprache mit der
Bauleitung
Menge: 1,000 m3
Zuordnung: 312

**1.3.80 Wanddurchführung**
Wanddurchführung nach DIN EN 14758, für den Einbau in
WU-Betonwände zum beidseitigen Anschließen von
KG-Rohren. Umlaufende Druckwasserdichte. Montagehilfe
zum einbetonieren. KRASO Wanddurchführung Typ B - KG
2000 oder gleichwertig.

Wanddicke 30cm

inkl. der erforderlichen Löcher in den
Sandwichelementen

angebotenes Produkt:
Menge: 3,000 Stck

**1.3.90 Bodendurchführung**
Bodendurchführung nach DIN EN 14758, für den Einbau in
Betonplatten zum Anschließen Abwasserrohren an die
Grundleitung. KRASO Bodendurchführung Typ BDF - KG 2000
oder gleichwertig.

Plattendicke 40cm

angebotenes Produkt:
Menge: 6,000 Stck

**1.3.100 SW-Leitungen unter Bodenplatte**
Lieferung und Verlegung von druckfesten und
korrosionsbeständigen Entwässerungsrohren aus PVC-U
(Polyvinylchlorid), PE-HD (Polyethylen hoher Dichte)
oder vergleichbarem Material.
Dimensionierung der Leitungen gemäß hydraulischem
Nachweis und den Anforderungen des Bauvorhabens.
Nennweite mindestens DN 100 (sofern nicht anders
angegeben).

Verlegegrundlage:
Erstellung eines frostsicheren, verdichteten Sandbetts
(10 cm) als Unterbau.
Sicherstellung einer gleichmäßigen Rohrauflage ohne
Punktlasten.
Einhaltung eines Gefälles von 0,5 % bis 1,0 % für eine
sichere Ableitung des Abwassers.
Abdichtung und Anschluss:

Verwendung von zugelassenen Muffen mit elastischen
Dichtringen nach DIN EN 681-1 für wasserdichte
Verbindungen.
Anschlüsse an Schächte, Reinigungsöffnungen und
Fallleitungen gemäß DIN 1986-100 und den Vorgaben des
Herstellers.

Inkl. Schutzmaßnahmen:
Schutz der Leitung vor mechanischen Belastungen während
der Bauphase durch geeignete Abdeckung oder Einhausung.

Abdeckung und Hinterfüllung:
Hinterfüllung mit frostsicherem, verdichtetem Sand in
Lagen von maximal 30 cm.
Abdeckung der Leitung mit einer Mindestüberdeckung von
30 cm (oder gemäß statischen Anforderungen).

Dokumentation:
Einreichung einer Bestandszeichnung der
Entwässerungsleitungen mit Angabe der Höhenlage,
Leitungsführung und Schachtpositionen.
Menge: 24,000 m

**1.3.110 Prüfung Leitung auf Dichtigkeit**
Prüfung der Leitung vor Einbau der Bodenplatte auf
Dichtigkeit nach DIN EN 1610 (Wasser- oder
Luftdruckprüfung).
Menge: 1,000 psch

**1.3.120 KG-Leitungen, DN 100 mm**
KG-Leitungen, 1. Wahl, nach Plan im Gefälle in Gräben
auf Betonunterbau, WU, verlegen, einschl. aller
Formteile wie Bögen in allen erforderlichen
Gradstellungen, Doppel- muffen, Abzweigen,
Reduzierstücken,
Anschlußformteilen, einschl. des Abdichtens
der Steckmuffen mittels Rollringen für Grundleitung.

Gefälle:  2 % bzw. entsprechend EW-
Ausführungszeichnung
Größe:  DN 100
Menge: 24,000 m
Zuordnung: 312

**1.3.130 KG-Leitungen, DN 125 mm**
*** Bedarfsposition ohne GB
KG-Leitungen, 1. Wahl, nach Plan im Gefälle in Gräben
auf Betonunterbau, WU, verlegen, einschl. aller
Formteile wie Bögen in allen erforderlichen
Gradstellungen, Doppel- muffen, Abzweigen,
Reduzierstücken,
Anschlußformteilen, einschl. des Abdichtens
der Steckmuffen mittels Rollringen für Grundleitung.

Gefälle:  2 % bzw. entsprechend EW-
Ausführungszeichnung
Größe:  DN 125
Menge: 1,000 m
Zuordnung: 312

**1.3.140 KG-Leitungen, DN 150 mm**
*** Bedarfsposition ohne GB
KG-Leitungen, 1. Wahl, nach Plan im Gefälle in Gräben
auf Betonunterbau, WU, verlegen, einschl. aller
Formteile wie Bögen in allen erforderlichen
Gradstellungen, Doppel- muffen, Abzweigen,
Reduzierstücken,
Anschlußformteilen, einschl. des Abdichtens
der Steckmuffen mittels Rollringen für Grundleitung.

Gefälle:  2 % bzw. entsprechend EW-
Ausführungszeichnung
Größe:  DN 125
Menge: 1,000 m
Zuordnung: 312

**1.3.150 Hausanschlussschacht Schmutz- und Regenentwässerung (DN400)**
Hausanschlussschacht DA 400mm für Schmutz- und
Regenwasser, Schachthöhe 1,50 m, Kunststoffschacht,
Außendurchmesser 400 mm, Gesamthöhe 1,50 m, Material
Polypropylen (PP), wasserdicht, mit DIBt-Zulassung,
bestehend aus: Schachtunterteil mit strömungsgünstig
ausgeformten Fließgerinne, 3 Zuläufen KG-Muffe DN 150
mit werkseitig  eingelegten Dichtelementen, alle 3
Zuläufe mit KG - Muffenstopfen, bei Auslieferung
verschlossen, sowie ein Ablauf KG-Spitzende DN 150,
Steigrohr mit glatter, gelber Innenwandung und
profilierter Außenform, analog DIN EN 13476, werkseitig
eingesteckt Hausanschlussschacht liefern, Steigrohr
soweit erforderlich kürzen und Schacht fachgerecht nach
Planung auf Schottersohle einbauen

Schachtabdeckung Klasse A 15, ohne Lüftungsöffnungen,
Gussdeckel mit Verriegelung Klasse A 15 (Prüfkraft 15
KN) für Schachtrohre DA 400 liefern und einbauen.

System: multi-control
FRÄNKISCHE oder gleichwertiger Art
Menge: 3,000 Stck

**1.3.160 Schacht-Aufsetzrohr aus PP (DN400)**
*** Bedarfsposition ohne GB
Schacht-Aufsetzrohr aus PP, Nutzlänge 1,00 m,
Außendurchmesser 400 mm, Material Polypropylen (PP),
mit gelber glatter Innenwandung und außenseitiger Profilierung, analog  DIN EN
13476, inkl. verbundener Muffe und Profildichtringen
mit Doppellippe liefern, auf planmäßige Höhe kürzen und
unter Verwendung von Gleitmittel auf vorhandenem
Steigrohr wasserdicht und lotrecht einbauen.
Ausschachtung und Verfüllung mit Füllsand ist im EP
einzukalkulieren.
Die verdrängten Bodenmassen sind abzufahren und zu
entsorgen.
Menge: 1,000 Stck
Zuordnung: 312

**1.3.170 Schacht,LW 1000, T bis 1,5 m, Gerinne DN 150**
*** Bedarfsposition ohne GB
Schacht, rund, lichte Weite 1000 mm, liefern und
einbauen, aus Betonfertigteilen DIN 4034-1, mit
Schachtunterteil, Schachtringe, Schachthals,
Auflagering, Anschlüsse für gelenkige Einbindung der
Rohre mit Muffe, Fugendichtung mit Dichtring aus
Elastormeren DIN 4060, Steigeinrichtung, Ausführung
Gußeisen, Gerinne gerade, Auskleidung Gerinne und
Auftritt mit Zementestrich ZE 20 DIN 18560, Berme bis
Rohrscheitel hochgezogen

Rohranschlüsse
1 Zulauf DN 150 (PVC-U),
1 Ablauf DN 150 (PVC-U)

Lichte Schachttiefe:  bis 1,50 m.
Menge: 1,000 Stck
Zuordnung: 309

**1.3.180 Schacht,LW 1000, T bis 2,5 m,Gerinne DN 150**
*** Bedarfsposition ohne GB
Schacht, rund, lichte Weite 1000 mm, liefern und
einbauen, aus Betonfertigteilen DIN 4034-1, mit
Schachtunterteil, Schachtringe, Schachthals,
Auflagering, Anschlüsse für gelenkige Einbindung der
Rohre mit Muffe, Fugendichtung mit Dichtring aus
Elastormeren DIN 4060, Steigeinrichtung, Ausführung
Gußeisen, Gerinne gerade, Auskleidung Gerinne und
Auftritt mit Zementestrich ZE 20 DIN 18560, Berme bis
Rohrscheitel hochgezogen

Rohranschlüsse
1 Zulauf DN 150 (PVC-U),
1 Ablauf DN 150 (PVC-U)

Lichte Schachttiefe:  bis 2,50 m.
Menge: 1,000 Stck
Zuordnung: 309

**1.3.190 zusätzlicher Schachtzulauf als Zulage**
*** Bedarfsposition ohne GB
Zusätzlicher Schachtzulauf (Rohranschluss) DN 150
(PVC-U),
als Zulage zum Betonschacht, einschl. zweiläufige
Gerinneauskleidung, Auftritt mit Zementestrich ZE 20
DIN 18560, Berme bis Rohrscheitel hochgezogen.
Menge: 1,000 Stck

**1.3.200 Innenliegender Schachtabsturz**
*** Bedarfsposition ohne GB
Innenliegender Absturz für Schächte mit NW1000 aus
PVC-U-Rohr, einschl. Fallrohrset und EPDM Dichtung auf
der Rückseite, einschl. vorgebohrten Löchern zur
Befestigung an der Schachtwand inkl. 3
Edelstahlschrauben mit Dübel.
Edelstahl-Rohrschelle mit VA-Stockschraube und Dübel
zur Stabilisierung der senkrechten Rohrleitung,
einschl. 45° Bogen u. Öffnung zu Revisionzwecken,
liefern u. gem. Herstellerangaben montieren.
Anschluss an die Rohrleitung mittels eines durch die
Schachtwandung durchgeführten Rohrstücks. Die
Rohrdurchführung kann wahlweise mit einem
vorgefertigten Schachtfutter oder einer bauseits zu
erstellenden Ringraumdichtung erstellt werden.

Zulaufdurchmesser:  DN 160 -  DN 200 (nach Erfodernis)
Fabrikat:  Funke-ILA oder gleichwertig
Menge: 1,000 Stck

**1.3.210 Schachtabdeckung Klasse D 400 DIN EN 124/DIN 1229, liefern und verlegen**
*** Bedarfsposition ohne GB
Schachtabdeckung Klasse D 400
DIN EN124/DIN 1229, liefern und verlegen
Schachtöffnung, Durchmesser 600 mm, Abdeckung rund, aus
Gußeisen, bestehend aus BEGU-Rahmen, BEGU-Deckel mit
dämpfender Einlage und Lüftungsöffnungen, höhengerecht
in Mörtel MG III setzen.
Einbau entsprechend Herstelleranleitung.
Menge: 1,000 Stck
Zuordnung: 309

#### Abschnitt 1.4 Aufzugsschacht - Unterfahrt

**1.4.10 Perimeterdämmung vertikal an Aufzugsschacht (120 mm)**
Perimeterdämmung unter der Sohle, mit allseitigem
Stufenfalz, verdichtete, glatte Oberfläche, Dämmplatten
aus extrudierter Polystyrol-Hartschaumstoff.
Superfoam 700SF oder gleichwertig

Maße:  ca. 1250 x 600mm
Stärke:  120 mm
W/mK:  0, 036
Druckspannung:  700 KN/ m²

angebotenes Produkt:
Menge: 12,000 m²

**1.4.20 Raue Schalung für Aufzugsgrube**
Raue Schalung für den Aufzugsschacht im
Gründungsbereich, für alle vorkommenden Arten und
Größen.
Schalung nach Wahl des AN.

Schalungshöhe:  bis 1,50 cm
Menge: 17,500 m²

**1.4.30 400 STB-Wände C 25/30 XC2, XF1, WU**
Stahlbetonwände aus wasserundurchlässigen Beton C 25/30
XC2, XF1, Betonwarzen und Grate abgeschliffen, einschl.
wasserundurchlässigem
Verschluss der Schalungsspannlöcher.
Bewehrung und Schalung in gesonderter Position.

Wanddicke :  40 cm
(w/z)eq < 0,55, Grösstkorn < 16 mm
Menge: 1,200 m3

**1.4.40 Zulage Sockelbereich STB-Wand als Anfahrtsmischung**
Zulage zur vorgenannten Pos.
Sockelbereich Schichthöhe > 30 cm als Anfahrtsmischung
mit Körnung 0/8
Menge: 10,000 m

**1.4.50 CONTECr Waterstop RX 101 Quellband**
Abdichtung Arbeitsfuge umlaufend zwischen Bodenplatte
und STB-Wand-Aufzugsgrube/-unterfahrt.

Bei ungehinderter Quellung beträgt die
Volumenvergrößerung mind. 400%. Im einbetonierten
Zustand entsteht eine hochabdichtende Wirkung mit
selbstinjizierenden Eigenschaften. Das Waterstop RXr
ist dauerhaft plastisch, ermüdungsfrei und ist für den
Einsatz in Wasserwechselzonen geprüft.

angebotenes Alternativprodukt:
Menge: 8,500 m

**1.4.60 PENTAFLEXr TYP KB beschichtetes Fugenblech**
PENTAFLEXr TYP KB Abdichtungselement zur Herstellung
von druckwasserdichten Arbeitsfugen, liefern und nach
Herstellervorschrift einbauen. Ausführung gemäß
bauaufsichtlichem Prüfzeugnis, und nach Angabe des
Tragwerkplaners. Lieferung und Einbau einschl. Stoß-
und Kreuzklammern, sowie das Herstellen der
Eckausbildungen mit KB-Eck-Elemente.

Höhe:  167 mm

Hersteller:  PENTAFLEXr
  PohlCon GmbH, Nobelstraße 51, 12057 Berlin,
Deutschland9
Menge: 9,000 m

#### Abschnitt 1.5 Aufzugsschacht - Schacht

**1.5.10 Vertikale Schalung STB-Wand**
Schalung für Stahlbetonwände.
Schalung nach Wahl des AN.

Schalungshöhe:  bis 3,75 m
Menge: 225,000 m2

**1.5.20 Zulage - Glatte Sichtbetonschalung für Wände**
Sichtbetonschalung, glatt, aus nicht saugenden
Schalungsplatten oder Stahlschalung mit regelmäßigen
Stößen und Nagelstellen, einschl. Abfasen der Kanten
mit glatten Dreikantleisten, für bauseitige malermäßige
Nachbehandlung
(Teilspachtelung und Anstrich) der Betonoberfläche,
Betonwarzen und Grate abgeschliffen, einschl.
wasserundurchlässigem Verschluss der
Schalungsspannlöcher. Bewehrung und Beton in
gesonderter Position.
Menge: 225,000 m2

**1.5.30 300 STB-Wände C 25/30 XC1, WO**
Stahlbetonwände aus wasserundurchlässigen Beton C 25/30
XC2, XF1, Betonwarzen und Grate abgeschliffen, einschl.
wasserundurchlässigem
Verschluss der Schalungsspannlöcher.
Bewehrung und Schalung in gesonderter Position.

Wanddicke :  30 cm
(w/z)eq < 0,55, Grösstkorn < 16 mm
Menge: 40,000 m3

**1.5.40 Zulage - Schwelle Austritt Aufzug/ Überzug KG**
Nachträgliches Aufmörteln der Schwelle im Bereich des
Austritts des Aufzugs mit Zementmörtel. Breite wie
Wandbreite: 30cm. Schichtdicke ca. 3cm (genaue
Schichtdicke vor Ausführung mit der Bauleitung klären)
Menge: 1,600 m

**1.5.50 Zulage - Schwelle Austritt Aufzug/ Überzug EG**
Nachträgliches Aufmörteln der Schwelle im Bereich des
Austritts des Aufzugs mit Zementmörtel. Breite wie
Wandbreite: 30cm. Schichtdicke ca. 13cm (genaue
Schichtdicke vor Ausführung mit der Bauleitung klären)
Menge: 1,600 m

**1.5.60 Zulage - Schwelle Austritt Aufzug/ Überzug 1.-3.OG**
Nachträgliches Aufmörteln der Schwelle im Bereich des
Austritts des Aufzugs mit Zementmörtel. Breite wie
Wandbreite: 30cm. Schichtdicke ca. 8cm (genaue
Schichtdicke vor Ausführung mit der Bauleitung klären)
Menge: 4,800 m

**1.5.70 Zulage - Schwelle Austritt Aufzug/ Überzug SG**
Nachträgliches Aufmörteln der Schwelle im Bereich des
Austritts des Aufzugs mit Zementmörtel. Breite wie
Wandbreite: 30cm. Schichtdicke ca. 22cm (genaue
Schichtdicke vor Ausführung mit der Bauleitung klären)
Menge: 1,600 m

**1.5.80 Horizontale Schalung Unterzüge/STB-Decke**
Menge: 6,000 m2

**1.5.90 Zulage - Glatte Sichtbetonschalung Unterzüge/STB-Decke**
Menge: 6,000 m2

**1.5.100 Zulage - Unterzug 30/13,5 cm KG**
Zulage für das kleinteilige Einschalen, Ausbetonieren
und Verdichten von Unterzug 30/13,5 cm im
Kellergeschoss
Menge: 1,600 m

**1.5.110 Zulage - Unterzug 30/38,5 cm EG-2.OG**
Zulage für das kleinteilige Einschalen, Ausbetonieren
und Verdichten von Unterzug 30/38,5 cm im Erdgeschoss,
1.Obergeschoss und 2.Obergeschoss
Menge: 4,800 m

**1.5.120 Zulage - Unterzug 30/36,5 cm 3.OG**
Zulage für das kleinteilige Einschalen, Ausbetonieren
und Verdichten von Unterzug 30/36,5 cm im 3.Obergschoss
Menge: 1,600 m

**1.5.130 Zulage - Unterzug 30/129,5 cm SG**
Zulage für das kleinteilige Einschalen, Ausbetonieren
und Verdichten von Unterzug 30/129,5 cm im
Staffelgeschoss
Menge: 1,600 m

#### Abschnitt 1.6 Aufzugsschacht - Decke

**1.6.10 300 STB-Deckenplatte C25/30 XC1**
Stahlbetondeckenplatte der Kellerdeckeals
Halb-Fertigteil, filigran als C25/30 XC1, gem. DIN 1045
fachgerecht herstellen. Der Bewehrungsstahl wird
gesondert abgerechnet. Der EP versteht sich einschl.
Anlegen und späterem Schließen
aller Installationsaussparungen bis 400 cm2.

Plattendicke: 20 cm
Menge: 5,000 m2
Zuordnung: KGDecken_Decke1 11242 312

**1.6.20 Aussparung/Entrauchung Betondecke Aufzugschacht 35x35cm**
Aussparung in Betondecke des Aufzugsschachtes als
Entrauchung nach BauO NRW  39 (3) herstellen,
Maße: 35x35 cm
Menge: 1,000 Stk

#### Abschnitt 1.7 Kellergeschoss - Bodenplatte und Aufzugsunterfahrtssohle

**1.7.10 Filterschicht, d = 30 cm**
Kiesfilterschicht, d = 30 cm, als Filterlage unterhalb
der späteren Sohlplatte liefern und fachgerecht
einbauen.
Menge: 110,000 m3
Zuordnung: FDMDecken_Decke1 1111 312

**1.7.20 Perimeterdämmung unter der Sohle (120 mm)**
Perimeterdämmung unter der Sohle, mit allseitigem
Stufenfalz, verdichtete, glatte Oberfläche, Dämmplatten
aus extrudierter Polystyrol-Hartschaumstoff.
Superfoam 700SF oder gleichwertig

Maße:  ca. 1250 x 600mm
Stärke:  120 mm
W/mK:  0, 036
Druckspannung:  700 KN/ m²

angebotenes Produkt:
Menge: 68,000 m²

**1.7.30 Sauberkeitsschicht aus Beton C 12/15**
Sauberkeitsschicht aus Beton C 12/15 unter Bodenplatte
gem. Angabe Statik

Dicke: ca. 5 cm
Menge: 351,450 m2
- 0,000, Zuordnung: 312
- 351,450, Zuordnung: FDMDecken_Decke1 1111 312

**1.7.40 PE-Folie, 0,5 mm, auf Kiesschicht**
PE-Folie, 0,5 mm stark, auf verdichtete Kiesschicht
verlegen, Stöße überlappt.
Menge: 351,450 m2
- 0,000, Zuordnung: 312
- 351,450, Zuordnung: FDMDecken_Decke1 1111 312

**1.7.50 Seitl. Randschalung Sohlplatte**
Raue Randschalung für die Fundamentplatte

Plattendicke:  40cm+Dämmumg+Sauberkeitsschicht
Menge: 99,500 m

**1.7.60 WU-Sohlplatte C 25/30 XC2, d= 40 cm**
WU - Sohlplatte in C 25/30 XC2, WU - Beton, auf
verdichtetem Unterbau, Trennlagen oder
Sauberkeitsschicht einbauen. Oberfläche rau verrieben
ohne seitliche Schalung und Bewehrung.

Plattendicke:  40 cm
(w/z) eq < 0,55
Menge: 140,600 m3

**1.7.70 PENTAFLEXr TYP KB beschichtetes Fugenblech**
PENTAFLEXr TYP KB Abdichtungselement zur Herstellung
von druckwasserdichten Arbeitsfugen, liefern und nach
Herstellervorschrift einbauen. Ausführung gemäß
bauaufsichtlichem Prüfzeugnis, und nach Angabe des
Tragwerkplaners. Lieferung und Einbau einschl. Stoß-
und Kreuzklammern, sowie das Herstellen der
Eckausbildungen mit KB-Eck-Elemente.

Höhe:  167 mm

Hersteller:  PENTAFLEXr
  PohlCon GmbH, Nobelstraße 51, 12057 Berlin,
Deutschland9
Menge: 83,000 m

**1.7.80 Aussparungen herstellen > 400cm2**
Aussparungen in STB-Deckenplatten aller Art, für alle
Formen und Zuschnitte, herstellen, einschl. dem
späteren schließen.

Einzelgröße: über 400 cm2 bis 1200 cm2
Menge: 1,000 Stck
Zuordnung: 312

#### Abschnitt 1.8 Kellergeschoss - Einzelfundament Balkon

**1.8.10 Einzelfundament Stütze - Raue Schalung für Fundamente**
Raue Schalung für Einzel- und Streifenfundamente,
Fundamentplatten, sonstigen Abschalungen, im
Gründungsbereich, für alle vorkommenden Arten und
Größen.
Schalung nach Wahl des AN.

Schalungshöhe:  bis 1,50 cm
Menge: 4,000 m²

**1.8.20 Einzelfundament Stütze - Fundamentbeton C25/30 (ohne Schalung)**
Stahlbeton C 25/30 XC2, XF1 WF für Einzel-, Streifen-
und Plattenfundamente, Frostriegel und dgl., auf
Sauberkeitsschicht in verschiedenen Querschnitten
einbringen. Schalung und Bewehrung in gesonderten
Positionen.
Menge: 1,200 m3

#### Abschnitt 1.9 Kellergeschoss - Wandbauteile und Stützen

**1.9.10 300 Doppelschalige Betonwand, WU-Beton**
Doppelschalige Betonwand incl. Füllbeton und
Fugenspachtelung, bestehend aus wasserundurchlässigen
WU-Beton C 25/30 XC2, XF1, WZ-WU, w/z eq<= 0,55,
Gröstkorn 0-16mm,
für Wandstärken 30-40 cm, bestehend aus zwei durch
Gitterträger miteinander verbundenen Wandscheiben,
Innen d=5cm, Außen d=6cm (mit glatter, jedoch nicht
porenfreier Oberfläche) und einem Hohlraum, der nach
dem Versetzen örtlich auszubetonieren ist, nach Ihren
verbindlichen Unterlagen, komplett fertig herstellen.
Bewehrungseinbau und Betondeckung nach DIN 1045/4102.

Die Abrechnung der Bewehrung erfolgt nach unseren
prüffähigen Bemessungs- und Stahllisten, und die
Abrechnung der einzelnen Abdichtungselemente (Pentaflex
etc.) nach Aufmass.
Menge: 191,760 m2
- 20,600, Zuordnung: KGKonstruktion_Wand1 11259 312
- 12,180, Zuordnung: KGKonstruktion_Wand1 11248 312
- 3,680, Zuordnung: KGKonstruktion_Wand1 11253 312
- 19,930, Zuordnung: KGKonstruktion_Wand1 11250 312
- 35,010, Zuordnung: KGKonstruktion_Wand1 11245 312
- 8,660, Zuordnung: KGKonstruktion_Wand1 11251 312
- 10,740, Zuordnung: KGKonstruktion_Wand9 112131 312
- 16,360, Zuordnung: KGKonstruktion_Wand1 11254 312
- 20,640, Zuordnung: KGKonstruktion_Wand1 11257 312
- 12,920, Zuordnung: KGKonstruktion_Wand1 11246 312
- 3,680, Zuordnung: KGKonstruktion_Wand1 11255 312
- 3,790, Zuordnung: KGKonstruktion_Wand1 11244 312
- 1,780, Zuordnung: KGKonstruktion_Wand1 11249 312
- 16,540, Zuordnung: KGKonstruktion_Wand1 11256 312
- 3,470, Zuordnung: KGKonstruktion_Wand1 11258 312
- 1,780, Zuordnung: KGKonstruktion_Wand1 11247 312

**1.9.20 Schwindrohr Tricosal SR 9 liefern und einbauen**
TRICOSAL-Schwindrohr SR 9liefern und einbauen.
Es wird auf der Unterseite eingeschnitten und auf
das Arbeitsfugenband aufgestülpt. Es verbleibt ein
Abstand zum Sohle-/Decken-Beton von ca. 5 cm.
Im oberen Wandbereich wird das Schwindrohr durch eine
Knagge (parallele
Leisten) an der Schalung fixiert. Die Führung des
Schwindrisses erfolgt
durch Dreikantleisten auf beiden Seiten der Betonwände.
Menge: 59,500 m
Zuordnung: 312

**1.9.30 Zulage Öffnung Kellerfenster (100*80cm) in Betonwand**
Erstellen einer Öffnung in Betonwand zur Montage einer
MEALUXIT vollgedämmten Wechselzarge (Komfort),
einbetoniert, als Zulage.

Grösse:  100 * 80 * (24-30cm)
Menge: 10,000 St

**1.9.40 Zulage Sockelbereich STB-Wand als Anfahrtsmischung**
Zulage zur vorgenannten Pos.
Sockelbereich Schichthöhe > 30 cm als Anfahrtsmischung
mit Körnung 0/8
Menge: 83,000 m

**1.9.50 STB-Stütze 20/40 cm**
Stahlbetonstütze in C25/30 XC1, einschl. Schalung, gem.
DIN 1045 fachgerecht herstellen. Der Bewehrungsstahl
wird gesondert abgerechnet. Der EP versteht sich
einschl. Anlegen und späterem Schließen.

Abmessungen: 20/40 cm
Menge: 2,370 m

**1.9.60 STB-Stütze 30/13,5 cm**
Stahlbetonstütze in C25/30 XC1, einschl. Schalung, gem.
DIN 1045 fachgerecht herstellen. Der Bewehrungsstahl
wird gesondert abgerechnet. Der EP versteht sich
einschl. Anlegen und späterem Schließen.

Abmessungen: 30/13,5 cm
Menge: 2,370 m

**1.9.70 STB-Stütze 30/25,5 cm**
Stahlbetonstütze in C25/30 XC1, einschl. Schalung, gem.
DIN 1045 fachgerecht herstellen. Der Bewehrungsstahl
wird gesondert abgerechnet. Der EP versteht sich
einschl. Anlegen und späterem Schließen.

Abmessungen: 30/25,5 cm
Menge: 2,370 m

**1.9.80 MEALUXIT Wechselzarge u. Fenstereinsatz 100/80/24-30 cm**
*** Bedarfsposition ohne GB
MEALUXIT vollgedämmte Wechselzarge Komfort für zu
betonierende und gemauerte Wände, aus
glasfaserverstärktem Polyester (GFK), Farbe Weiß,
mit beidseitiger Schalungskante, einschl.
Fenstereinsatz Komfort mit CLICK-IN System, DIN R oder
DIN L aus Hart - PVC mit verdecktem
Einhand-Dreh-Kipp-Beschlag, umlaufender TPE - Dichtung
und Glashalteleisten, 5-Kammerprofil, Blendrahmenstärke
73 mm. Wohnraumstandard gemäß RAL-Richtlinien und EnEV
komplett mit Holzabstützrahmen und Lochblechbändern als
Einbauhilfe liefern und nach Einbauanleitung des
Herstellers druckwasserdicht einbauen.

Zargen-Nenn-Außenmaße:  100/80/24-30 cm
Isolierglas Ug-Wert:  1,1 W/m2K

Hersteller: MEA Bausysteme GmbH, Sudetenstraße 1, 86551
Aichach.
Menge: 10,000 Stck

**1.9.90 MEALUXIT AQUA Zargenfenster 100/80/24-30 cm**
MEALUXIT AQUA Zargenfenster für WU - Betonwände. Zarge
aus glasfaserverstärktem Polyester (GFK), Farbe Weiß,
mit beidseitiger Schalungskante und stabilem,
extrabreitem beschichtetem Dichtflansch für absolut
dichten Verbund zwischen Zarge und Beton bei Ortbeton-
und Fertigteilwänden, einschl. Fenstereinsatz Dreh -
Kipp, PVC, weiß, vormontiert in Zarge,
5-Kammer-Blendrahmenprofil, Blendrahmenstärke 73 mm,
Glasflügel mit Wärmeschutzverglasung.
Komplett mit Holzabstützrahmen, Schutzfolie und
Lochblechbändern als Einbauhilfe
Wasserdicht bis 0,8m und hochwasserbeständig bis 1,20m
über Oberkante Fenstersims gem. ift - Richtlinie
FE-07/1, liefern und nach Einbauanleitung des
Herstellers druckwasserdicht einbauen.

Zargen-Nenn-Außenmaße:  100/80/24-30 cm
Isolierglas Ug-Wert:  1,1 W/(m²*K)
(äußere Scheibe VSG-Glas und Sicherheitsbeschlag mit
Pilz- Zapfen-Verriegelung
Menge: 10,000 Stck

**1.9.100 MEAFIX Montagedämmplatte 18 cm**
MEAFIX Sockel-Element aus 18 cm starkem Dämmstoff, mit
4 mm starker Faserzementplatte kaschiert, Dämmung im
Sockelbereich für Bodenplatte oder Deckenrandschalung
bei der Kellerdecke, einschl. Montageset AQUA liefern
und nach Einbauanleitung des Herstellers
druckwasserdicht einbauen

Passend für Zargen-Nenn-Außenmaße:  100/80/24-30 cm
Menge: 10,000 Stck

**1.9.110 MEA LUXIT Perimeter-Abdeckrahmen 18 cm**
Einteiliger Komplettrahmen zum Einkleben in die Zarge
als Verblendung der Perimeterdämmung. Passend für die
Zargenwandstärken 19  39,5 cm. Farbe ähnlich
Verkehrsweiß (RAL 9016). Material PVC.
Schnellstmontage, da kein Zusammenbau von Einzelteilen
erforderlich. Das Einkleben des Rahmens muss vor der
Lichtschachtmontage erfolgen. Zwischendämmstärken durch
bauseitigen Zuschnitt mit der Handkreissäge möglich,
liefern und nach Einbauanleitung des Herstellers
druckwasserdicht einbauen.

Zargen-Nenn-Außenmaße:  100/80/24-30 cm
Dämmstärke:  ca. 18 cm
Menge: 10,000 Stck

**1.9.120 MEA MULTINORM Lichtschacht**
Formstabiler GFK-Lichtschacht MEAMULTINORM, 100cm x
130cm, Tiefe 40cm für anspruchsvolle Einbausituation.
Aus glasfaserverstärktem Polyester (UP-GF), Farbe Weiß,
ähnlich RAL 9016, frost- und hitzebeständig. Optional
in der Ausführung begehbar, befahrbar oder wasserdicht.
Inkl. feuerverzinktem Abdeckrost mit integrierter
Rostabhebesicherung und Befestigungsset. Mit
Entwässerungsöffnung d=80 mm (rund) u.
Entwässerungsanschluss Standard mit Schmutzsieb O 80mm,

Lichtschacht:  100cm x 130cm (Nennmaß)
Tiefe:  40cm
Ausführung:  begehbar
Abdeckrost:  Streckmetallrost begehbar /
Menge: 10,000 Stck

**1.9.130 MEA MULTINORM Lichtschachtaufsätze**
MEA MULTINORM Lichtschachtaufsätze liefern und nach
Einbauanleitung des Herstellers montieren.

Nennmaß:  100*35*40 cm
Menge: 10,000 Stck

**1.9.140 MEAFIX Sockel-Element 12 cm**
MEAFIX Sockel-Element aus 12 cm starkem Dämmstoff, mit
4 mm starker Faserzementplatte kaschiert, Dämmung im
Sockelbereich für Bodenplatte oder Deckenrandschalung
bei der Kellerdecke, liefern und nach Einbauanleitung
des Herstellers einbauen

Passend für Zargen-Nenn-Außenmaße:  100/80/24-30 cm
Menge: 10,000 Stck

**1.9.150 senkr. Abdichtung außen, Kellerwände-EG**
Außenwandflächen, Übergang WU  Kellerwände oder
Fundamente zur Sohlplatte und EG-Mauerwerk, nach Angabe
der örtlichen Bauleitung mit einer druckwasserdichten
und flexiblen Flächenabdichtung gem. Hersteller- und
DIN-Vorschriften, einschl. Vorarbeiten, Voranstrich und
Hohlkehlenausbildung
(z.B. zwischen Sohlplatte/ Wand bzw. Lichtschächten)
herstellen.
Fabrikat  : Superflex-10 (Deitermann - Bauchemie)
Schichtdicke  : mind. 6 mm.
Dem AN wird freigestellt unter Beachtung der DIN auch
anderes gleichwertiges Material zu verwenden.

Fabrikat:
.................................................

Die fertige isolierte Fläche ist vor Beschädigung bis
zum Verfüllen des Arbeitsraumes zu schützen und darf
nicht mit Bauschutt und dergleichen in Berührung
kommen.
Menge: 191,760 m2
- 20,600, Zuordnung: KGKonstruktion_Wand1 11259 312
- 12,180, Zuordnung: KGKonstruktion_Wand1 11248 312
- 3,680, Zuordnung: KGKonstruktion_Wand1 11253 312
- 19,930, Zuordnung: KGKonstruktion_Wand1 11250 312
- 35,010, Zuordnung: KGKonstruktion_Wand1 11245 312
- 8,660, Zuordnung: KGKonstruktion_Wand1 11251 312
- 10,740, Zuordnung: KGKonstruktion_Wand9 112131 312
- 16,360, Zuordnung: KGKonstruktion_Wand1 11254 312
- 20,640, Zuordnung: KGKonstruktion_Wand1 11257 312
- 12,920, Zuordnung: KGKonstruktion_Wand1 11246 312
- 3,680, Zuordnung: KGKonstruktion_Wand1 11255 312
- 3,790, Zuordnung: KGKonstruktion_Wand1 11244 312
- 1,780, Zuordnung: KGKonstruktion_Wand1 11249 312
- 16,540, Zuordnung: KGKonstruktion_Wand1 11256 312
- 3,470, Zuordnung: KGKonstruktion_Wand1 11258 312
- 1,780, Zuordnung: KGKonstruktion_Wand1 11247 312

**1.9.160 Perimeterdämmung,d = 10 cm, KG-Wand**
Anbringen einer Wärmedämmung an den Kelleraußenwänden
mit Stufenpfalz.
Dämmung vollflächig kleben nach DIN.

Dämmdicke  : 100 mm
WLF:  : 0,035
Menge: 86,850 m2
- 1,970, Zuordnung: KGKonstruktion_Wand2 11280 312
- 5,960, Zuordnung: KGKonstruktion_Wand2 11275 312
- 4,500, Zuordnung: KGKonstruktion_Wand2 11277 312
- 2,840, Zuordnung: KGKonstruktion_Wand2 11282 312
- 4,620, Zuordnung: KGKonstruktion_Wand2 11276 312
- 11,990, Zuordnung: KGKonstruktion_Wand2 11267 312
- 11,180, Zuordnung: KGKonstruktion_Wand2 11271 312
- 3,890, Zuordnung: KGKonstruktion_Wand2 11266 312
- 0,320, Zuordnung: KGKonstruktion_Wand2 11268 312
- 3,820, Zuordnung: KGKonstruktion_Wand2 11273 312
- 3,690, Zuordnung: KGKonstruktion_Wand2 11272 312
- 2,370, Zuordnung: KGKonstruktion_Wand2 11274 312
- 14,550, Zuordnung: KGKonstruktion_Wand2 11270 312
- 2,370, Zuordnung: KGKonstruktion_Wand2 11269 312
- 2,370, Zuordnung: KGKonstruktion_Wand2 11283 312
- 7,520, Zuordnung: KGKonstruktion_Wand2 11279 312
- 2,890, Zuordnung: KGKonstruktion_Wand2 11278 312

**1.9.170 Perimeterdämmung,d = 20 cm, Außenwand**
Anbringen einer Wärmedämmung an den Kelleraußenwänden
mit Stufenpfalz.
Dämmung vollflächig kleben nach DIN.

Dämmdicke:  200 mm
WLF:  0,043 W/(mK)
Menge: 19,000 m2

**1.9.180 DELTA-GEO-DRAIN Quattro - Noppenbahn**
Menge: 241,000 m2

**1.9.190 240 KS-Planstein KS R(P), 20-2,0**
KS-Planstein KS R(P)
Mauerwerk DIN EN 1996, ohne Stoßfugenvermörtelung,
Kalksandstein nach DIN EN 771-2 in Verbindung mit DIN
20000-402, inkl. Kimm- und Höhenausgleichschichten, KS
R(P) versetzt in Dünnbettmörtel MK M10 nach DIN EN
998-2 in Verbindung mit DIN 20000-412, in allen
Geschossen lot- und fluchtgerecht nach Zeichnung bzw.
Angabe des Architekten und Statik herstellen.

Wärmeleitfähigkeit:  < 1,1 W/ (mk)
Steindruckfestigkeitsklasse:  SFK = 20
Rohdichteklasse:  RDK = 2,0
Wanddicke:  t = 24cm
Format:  4 - 6 DF
Mörtelgruppe:  MK M 10
Menge: 34,480 m2
- 8,650, Zuordnung: KGKonstruktion_Wand8 112130
- 1,830, Zuordnung: KGKonstruktion_Wand8 112129
- 5,990, Zuordnung: KGKonstruktion_Wand2 11295
- 8,820, Zuordnung: KGKonstruktion_Wand2 11288
- 7,410, Zuordnung: KGKonstruktion_Wand2 11293
- 1,780, Zuordnung: KGKonstruktion_Wand7 112127

**1.9.200 300 KS-Planstein KS R(P), 20-2,0**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 30cm
Format:  4 - 6 DF
Mörtelgruppe:  MK M 10
Menge: 136,750 m2
- 5,960, Zuordnung: KGKonstruktion_Wand2 11262
- 1,960, Zuordnung: KGKonstruktion_Wand4 112104
- 9,190, Zuordnung: KGKonstruktion_Wand5 112123
- 11,890, Zuordnung: KGKonstruktion_Wand1 11243
- 11,790, Zuordnung: KGKonstruktion_Wand1 11252
- 16,540, Zuordnung: KGKonstruktion_Wand2 11281
- 28,700, Zuordnung: KGKonstruktion_Wand4 112103
- 41,560, Zuordnung: KGKonstruktion_Wand3 112102
- 7,200, Zuordnung: KGKonstruktion_Wand4 112109
- 1,960, Zuordnung: KGKonstruktion_Wand4 112105

**1.9.210 115 KS-Planstein-L-R(P) 1,4-12**
KS-Planstein-L-R(P)
Mauerwerk DIN EN 1996, ohne Stoßfugenvermörtelung,
Kalksandstein nach DIN EN 771-2 in Verbindung mit DIN
20000-402, inkl. Kimm- und Höhenausgleichschichten,
KSLl-R(P) versetzt in Dünnbettmörtel nach DIN EN 998-2
in Verbindung mit DIN 20000-412.

Wärmeleitfähigkeit:  0,70 W/(mK)
Steindruckfestigkeitsklasse:  SFK = 12
Rohdichteklasse:  RDK = 1,4
Wanddicke:  t = 11,5 cm
Format:  4 DF
Mörtelgruppe:  MK M10
Menge: 11,780 m2
Zuordnung: KGKonstruktion_Wand2 112101

**1.9.220 Zul. 115 KS-Planstein-R(P) 2,0-20**
*** Bedarfsposition ohne GB
Zulage für KS-Planstein-R(P)

Wärmeleitfähigkeit:  1,1W/(mK)
Steindruckfestigkeitsklasse:  SFK = 20
Rohdichteklasse:  RDK = 2,0
Wanddicke:  t = 11,5 cm
Format:  4 DF
Mörtelgruppe:  MK M10
Menge: 1,000 m2

**1.9.230 Öffnungen anlegen in MW**
Öffnungen in 17,5 - 30 cm dicken Mauerwerk anlegen und
hochführen
Menge: 5,840 m3
Zuordnung: 312

**1.9.240 Halfenschiene HTA 28/15 + Maueranker ML1-125**
Edelstahl - Halfenschiene liefern und in die Schalung
der KG-Wände einbauen,  als Anschluss der Innenwände,
einschl. Maueranker ML 1-125 im Abstand von e<= 50 cm
lt. Statik.

Fabrikat:  Halfeneisen
Schienentyp:  HTA-28/15
Menge: 34,000 m

**1.9.250 Fertigstürze auf 24 MW als Zulage**
Betonfertigstürze auf 24 MW, liefern und Öffnungen
überdecken,
als Zulage zum Mauerwerk.
Menge: 1,500 m

**1.9.260 Fertigstürze auf 30 MW als Zulage**
Betonfertigstürze auf 30 MW, liefern und Öffnungen
überdecken,
als Zulage zum Mauerwerk.
Menge: 6,250 m

**1.9.270 115 MW - Delta- Mauerwerkssperre einbauen**
Menge: 5,100 m

**1.9.280 240 MW - Delta- Mauerwerkssperre einbauen**
Delta - Mauerwerkssperre liefern und einbauen als
Schutz des Mauerwerks gegen aufsteigende Feuchtigkeit.

Material:  Polyolefin, schwarz, mit rutschfester
  Profilierung. Bitumenverträglich.
  Eigenschaften

Horizontale Mauerwerkstrennung im Sinne von DIN 18195.
(Allgemeines bauaufsichtliches Prüfungszeugnis
P-10.13-SKZ-301)

Die DELTA - Mauerwerkssperre wird einlagig verlegt.
Dabei sind die Auflageflächen mit Mörtel der Gruppe 2
oder 3  (nach DIN 1053, TL.1) so dick abzugleichen,
dass eine möglichst waagerechte Oberfläche ohne
Unebenheiten entsteht. Die DELTA - Mauerwerkssperre
sollte fest in den Mörtel gepresst werden. Bei Stößen
müssen sich die Bahnen um mindestens 20 cm überlappen,
um einem optimalen Feuchtigkeitsschutz auf Dauer sicher
zu stellen.

angebotenes Alternativprodukt:
Menge: 14,030 m
- 3,470, Zuordnung: KGKonstruktion_Wand8 112130
- 0,600, Zuordnung: KGKonstruktion_Wand8 112129
- 2,530, Zuordnung: KGKonstruktion_Wand2 11295
- 3,720, Zuordnung: KGKonstruktion_Wand2 11288
- 3,130, Zuordnung: KGKonstruktion_Wand2 11293
- 0,580, Zuordnung: KGKonstruktion_Wand7 112127

**1.9.290 300 MW - Delta-Mauerwerkssperre einbauen**
Delta - Mauerwerkssperre liefern und einbauen als
Schutz des Mauerwerks gegen aufsteigende Feuchtigkeit.

Material:  Polyolefin, schwarz, mit rutschfester
  Profilierung. Bitumenverträglich.
  Eigenschaften

Horizontale Mauerwerkstrennung im Sinne von DIN 18195.
(Allgemeines bauaufsichtliches Prüfungszeugnis
P-10.13-SKZ-301)

Die DELTA - Mauerwerkssperre wird einlagig verlegt.
Dabei sind die Auflageflächen mit Mörtel der Gruppe 2
oder 3  (nach DIN 1053, TL.1) so dick abzugleichen,
dass eine möglichst waagerechte Oberfläche ohne
Unebenheiten entsteht. Die DELTA - Mauerwerkssperre
sollte fest in den Mörtel gepresst werden. Bei Stößen
müssen sich die Bahnen um mindestens 20 cm überlappen,
um einem optimalen Feuchtigkeitsschutz auf Dauer sicher
zu stellen.

angebotenes Alternativprodukt:
Menge: 50,140 m
- 2,520, Zuordnung: KGKonstruktion_Wand2 11262
- 0,830, Zuordnung: KGKonstruktion_Wand4 112104
- 3,880, Zuordnung: KGKonstruktion_Wand5 112123
- 4,720, Zuordnung: KGKonstruktion_Wand1 11243
- 4,670, Zuordnung: KGKonstruktion_Wand1 11252
- 12,110, Zuordnung: KGKonstruktion_Wand4 112103
- 17,540, Zuordnung: KGKonstruktion_Wand3 112102
- 3,040, Zuordnung: KGKonstruktion_Wand4 112109
- 0,830, Zuordnung: KGKonstruktion_Wand4 112105

**1.9.300 Meterrisse herstellen**
Meterrisse je Wohnungseingangstür u. Etage wie folgt
herstellen:

Messingwinkel mit zwei Dübeln an das Mauerwerk fest
anbringen und nach Aufforderung wieder entfernen.
Menge: 10,000 Stck
Zuordnung: 312

**1.9.310 Fugenglattstrich als Zulage**
*** Bedarfsposition ohne GB
Fugenglattstrich als Zulage zu o.g. Positionen für
Innen- und Außenmauerwerk, ein- bzw. beidseitig nach
Angabe der Bauleitung herstellen.
Menge: 1,000 m2
Zuordnung: 312

**1.9.320 Delta- Protekt-Abdichtung unter MW**
*** Bedarfsposition ohne GB
DELTA-PROTEKT liefern und einbauen als Horizontalsperre
im einschaligen Mauerwerk direkt zwischen der ersten
und zweiten Steinschicht.
DIN - Gerechter und bitumenverträglicher Schutz des
Mauerwerks gegen aufsteigende Feuchtigkeit sowie
"Z-Isolierung" bei Vormauerwerk.
Normgerecht nach DIN 18195 und DIN 1053.
Menge: 1,000 m2
Zuordnung: 312

**1.9.330 EPS-Schutzplatten 20 mm**
*** Bedarfsposition ohne GB
Anbringen von EPS-Platten, d=20 mm, auf den Außenseiten
des Kellermauerwerks, als Schutz der fertigisolierten
Fläche vor Beschädigungen bis zum Verfüllen des
Arbeitsraumes, mit lösungsmittel-freiem Kleber
punktweise verklebt.
Menge: 1,000 m2
Zuordnung: 312

**1.9.340 Kraso Wanddurchführung Typ B (KG) DN 110**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 1,000 Stck

**1.9.350 Kraso Wanddurchführung Typ B (KG) DN 160**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 0,000 Stck

**1.9.360 DOYMA-Rohrdurchführung DN 150**
*** Bedarfsposition ohne GB
DOYMA - Rohrdurchführung, DN 150 mm, für KG-Rohr DN 150
mm, Kernbohrung DN 250 mm, in Betonaußenwand, einschl.
Dichtungseinsatz C gegen drückendes Wasser, liefern und
einbauen.
Menge: 0,000 Stck
Zuordnung: 312

**1.9.370 PENTAFLEXr Schalltrennkorb für Schalltrennfugen**
*** Bedarfsposition ohne GB
PENTAFLEXr Schalltrennkorb STK zur Herstellung von
druckwasserdichten Schalltrennfugen, liefern und nach
Herstellervorschrift einbauen. Ausführung gemäß Angaben
des Tragwerkplaners. Lieferung und Einbau inkl.
Schlagdübel zur Befestigung (6 Stk/Set)

Fugenbreite:  30 mm Lieferung
Wandstärke :  240/250 mm
Fugenhöhe:  2.60 - max. 3.00 m
Menge: 1,000 Stck
Zuordnung: 312

**1.9.380 PENTAFLEXr Schallfugenband**
*** Bedarfsposition ohne GB
PENTAFLEXr Schallfugenband passend zum Schalltrennkorb
STK mit vormontiertem Pentaflex Dehnfugenanschluss zur
Verbindung mit Pentaflex KB liefern und nach
Herstellervorschrift einbauen. Ausführung gemäß den
Angaben des Tragwerkplaners

Arbeitsfugenbandbreite:  240 mm
Fugenhöhe:  2.60 - max. 3.00 m
Menge: 1,000 Stck
Zuordnung: 312

**1.9.390 PENTAFLEXr OBS Ortbetonsollbruchelement**
*** Bedarfsposition ohne GB
PENTAFLEXr TYP OBS Ortbetonsollbruchelement zur
gezielten Erzeugung eines Sollrisses in Ortbetonwänden
und gleichzeitigen Abdichtung der Risse liefern und
nach Herstellervorschrift einbauen, einschl. der
notwendigen Kreuzklammern zur Befestigung. Ausführung
gemäß Angaben des Tragwerkplaners.

Elementlänge:  bis max. 2,50 m
E-Maß:  bis 140 mm
(Abstand zwischen inneren und äußeren Bewehrung)
Menge: 1,000 Stck
Zuordnung: 312

**1.9.400 Fugenband Typ AA 24**
*** Bedarfsposition ohne GB
Außenliegendes Fugenband Typ AA 24 in die Schalung der
Betonwände einbauen, als Abdichtung der Arbeitsfuge
zwischen Sohlplatte und aufgehender Betonwand, einschl.
aller Schweißarbeiten.
Hersteller: BESA-Plast (Borken, 02361-62001)
Menge: 80,900 m
- 8,690, Zuordnung: KGKonstruktion_Wand1 11259 312
- 5,140, Zuordnung: KGKonstruktion_Wand1 11248 312
- 1,550, Zuordnung: KGKonstruktion_Wand1 11253 312
- 8,410, Zuordnung: KGKonstruktion_Wand1 11250 312
- 14,770, Zuordnung: KGKonstruktion_Wand1 11245 312
- 3,650, Zuordnung: KGKonstruktion_Wand1 11251 312
- 4,530, Zuordnung: KGKonstruktion_Wand9 112131 312
- 6,900, Zuordnung: KGKonstruktion_Wand1 11254 312
- 8,710, Zuordnung: KGKonstruktion_Wand1 11257 312
- 5,450, Zuordnung: KGKonstruktion_Wand1 11246 312
- 1,550, Zuordnung: KGKonstruktion_Wand1 11255 312
- 1,600, Zuordnung: KGKonstruktion_Wand1 11244 312
- 0,750, Zuordnung: KGKonstruktion_Wand1 11249 312
- 6,980, Zuordnung: KGKonstruktion_Wand1 11256 312
- 1,470, Zuordnung: KGKonstruktion_Wand1 11258 312
- 0,750, Zuordnung: KGKonstruktion_Wand1 11247 312

**1.9.410 Dehnfugenband AD 350**
*** Bedarfsposition ohne GB
Dehnfuge b = 5cm in die Außenbetonwände zwischen den
Doppelhaushälften einbauen und mittels eines
außenliegenden Dehnfugenbandes AD 350 abdichten,
einschl. Schweißverbindung an das Fugenband AA 24.
Hersteller: BESA-Plast oder ähnlich
Menge: 1,000 m
Zuordnung: 312

**1.9.420 Kernbohrung DN 100**
*** Bedarfsposition ohne GB
Erstellen einer Kernbohrung DN 100

Tiefe:  15-35 cm
Menge: 5,000 Stck
Zuordnung: 312

**1.9.430 Kernbohrung DN 125**
*** Bedarfsposition ohne GB
Erstellen einer Kernbohrung DN 125
Tiefe:  15-35 cm
Menge: 5,000 Stck
Zuordnung: 312

**1.9.440 Kernbohrung DN 150**
*** Bedarfsposition ohne GB
Erstellen einer Kernbohrung DN 150
Tiefe:  15-35 cm
Menge: 2,000 Stck
Zuordnung: 312

**1.9.450 Kernbohrung DN 200**
*** Bedarfsposition ohne GB
Erstellen einer Kernbohrung DN 200
Tiefe:  15-35 cm
Menge: 2,000 Stck
Zuordnung: 312

#### Abschnitt 1.10 Kellergeschoss - Plattenbauteile/ Decke über KG

**1.10.10 200 STB-Deckenplatte als Halb-Fertigteil Filigran C25/30 XC1**
*** Bezugsbeschreibung
Stahlbetondeckenplatte der Kellerdeckeals
Halb-Fertigteil, filigran als C25/30 XC1, gem. DIN 1045
fachgerecht herstellen. Der Bewehrungsstahl wird
gesondert abgerechnet. Der EP versteht sich einschl.
Anlegen und späterem Schließen
aller Installationsaussparungen bis 400 cm2.

Plattendicke: 20 cm
Menge: 351,450 m2
Zuordnung: KGDecken_Decke1 11242 312

**1.10.20 Zulage Unterzug 24/46 cm**
Menge: 6,000 m

**1.10.30 Zulage Unterzug 30/46 cm**
Menge: 11,000 m

**1.10.40 STB-Deckenplatten, 1 cm Mehrstärke**
*** Bedarfsposition ohne GB
*** wie Position 1.10.10
Zulage zu Pos.
Menge: 1,000 m3
Zuordnung: 312

**1.10.50 Aussparungen herstellen > 400cm2**
Aussparungen in STB-Deckenplatten aller Art, für alle
Formen und Zuschnitte, herstellen, einschl. dem
späteren schließen.

Einzelgröße: über 400 cm2 bis 1200 cm2
Menge: 1,000 Stck
Zuordnung: 312

#### Abschnitt 1.11 Kellergeschoss - Treppe

**1.11.10 STB-Treppe, 1-läufige, gerade, 15 STG**
Einläufige Stahlbetontreppenlauf für gerade
Treppenläufe mit aufbetonierten Keilstufen, einschl.
Beton u. Auflagertaschen gem. Detailzeichnung und
Statik liefern und einbauen.

Beton:  C25/30-XC1, WO
Steigungsverh.:  ca. 17,80/27,3 cm
Steigungsanzahl:  15 Stück
Laufbreite.  ca. 120 cm
Plattendicke:  ca. 22 cm
Podest:  ohne
Menge: 1,000 Stck

**1.11.20 Schöck Tronsole Typ B-V2-L 1200 B600**
Schöck Tronsoler Typ B-V2-L 1200 B600 für das
schallbrückenfreie Anschluss zwischen Treppenfuß und
Bodenplatte.

Baustoffklasse: Zwischen massiven, mineralischen
Bauteilen B1, schwerentflammbar nach DIN 4102;
Einbau gemäß allgemeinem bauaufsichtlichem Prüfzeugnis

Elementlänge/-breite/-höhe: 1200/600/35 mm

Lieferung und Einbau entsprechend den
Herstellervorgaben u. nach Angabe der Tragwerksplaners.
Menge: 1,000 Stck

**1.11.30 Schöck Tronsole Typ B-V2-L 1200 B350**
Schöck Tronsoler Typ B-V2-L 1200 B350 für das
schallbrückenfreie Anschluss zwischen Treppenfuß und
Bodenplatte.

Baustoffklasse: Zwischen massiven, mineralischen
Bauteilen B1, schwerentflammbar nach DIN 4102;
Einbau gemäß allgemeinem bauaufsichtlichem Prüfzeugnis

Elementlänge/-breite/-höhe: 1200/350/35 mm

Lieferung und Einbau entsprechend den
Herstellervorgaben u. nach Angabe der Tragwerksplaners.
Menge: 1,000 Stck

**1.11.40 Schöck Tronsole L-250-Set**
*** Bedarfsposition ohne GB
15 x Schöck Tronsoler Typ L 250 für die
schallbrückenfreie Fugenausbildung zwischen Treppenlauf
und Wand.

Baustoffklasse: Zwischen massiven, mineralischen
Bauteilen B1, schwerentflammbar nach DIN 4102;
Einbau gemäß allgemeinem bauaufsichtlichem Prüfzeugnis

15 x Elementlänge/-breite/-höhe: 1000/250/15 mm

Lieferung und Einbau entsprechend den
Herstellervorgaben u. nach Angabe der Tragwerksplaners.
Menge: 1,000 psch

**1.11.50 Schöck Tronsole L-420-Set**
15 x Schöck Tronsoler Typ L 420 für die
schallbrückenfreie Fugenausbildung zwischen Treppenlauf
und Wand.

Baustoffklasse: Zwischen massiven, mineralischen
Bauteilen B1, schwerentflammbar nach DIN 4102;
Einbau gemäß allgemeinem bauaufsichtlichem Prüfzeugnis

15 x Elementlänge/-breite/-höhe: 1000/420/15 mm

Lieferung und Einbau entsprechend den
Herstellervorgaben u. nach Angabe der Tragwerksplaners.
Menge: 1,000 psch

**1.11.60 Schöck Tronsoler Typ T-V6-H180 bis H220-L1200-B14**
Schöck Tronsoler Typ T-V6-H160 bis H220/ L1200-B14
als tragendes Trittschalldämmelement zwischen
Podest/Decke und Lauf mit geradem Fugenprofil.
Feuerwiderstandsklasse:  R90
Elementhöhe:  160 mm bis 220
Elementlänge:  1200 mm

Lieferung und Einbau entsprechend den technischen
Unterlagen des Herstellersden u. des Tragwerksplaners.
Menge: 1,000 Stck

#### Abschnitt 1.12 Erdgeschoss - Wandbauteile und Stützen

**1.12.10 300 KS-Planstein KS R(P), 20-2,0**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 30cm
Format:  4 - 6 DF
Mörtelgruppe:  MK M 10
Menge: 130,550 m2
- 10,310, Zuordnung: EGKonstruktion_Wand5 113106 312
- 22,020, Zuordnung: EGKonstruktion_Wand1 11344 312
- 21,680, Zuordnung: EGKonstruktion_Wand4 113103 312
- 7,600, Zuordnung: EGKonstruktion_Wand5 113105 312
- 16,910, Zuordnung: EGKonstruktion_Wand1 11350 312
- 5,830, Zuordnung: EGKonstruktion_Wand4 113104 312
- 9,020, Zuordnung: EGKonstruktion_Wand2 11372 312
- 12,730, Zuordnung: EGKonstruktion_Wand9 113119 312
- 8,590, Zuordnung: EGKonstruktion_Wand6 113110 312
- 15,860, Zuordnung: EGKonstruktion_Wand5 113107 312

**1.12.20 Zul. 300 KS-ISO-Kimmstein (Wärmedämmstein) 20-1,2**
KS-ISO-Kimmsteine(Wärmedämmstein) nach allgemein
bauaufsichtlicher Zulassung Z-17.1-875/960/961/DIN EN
771-2/DINV106, mit Normalmauermörtel der Mörtelgruppen
IIa und III oder Dünnbettmörtel in der untersten
und/oder obersten Schicht (Wandfuß bzw. Wandkopf) von
Mauerwerk nach DIN 1053/DIN EN 1996, entsprechend den
Herstellervogaben u.
nach  Angabe des Architekten bzw.Tragwerkplaners, als
Zulage zu den Mauerwerkspositionen, liefern und u.
versetzen.

Einbau unter Wohnungstrennwände.

Höhe:  11,3 cm,
Wärmeleitfähigkeit:  0,33 W/(mK)
Druckfestigkeitsklasse:  20
Rohdichteklasse:  1,2
Wanddicke:  30,0 cm
Menge: 48,360 m
- 0,000, Zuordnung: 312
- 3,820, Zuordnung: EGKonstruktion_Wand5 113106 312
- 8,160, Zuordnung: EGKonstruktion_Wand1 11344 312
- 8,030, Zuordnung: EGKonstruktion_Wand4 113103 312
- 2,820, Zuordnung: EGKonstruktion_Wand5 113105 312
- 6,260, Zuordnung: EGKonstruktion_Wand1 11350 312
- 2,160, Zuordnung: EGKonstruktion_Wand4 113104 312
- 3,340, Zuordnung: EGKonstruktion_Wand2 11372 312
- 4,720, Zuordnung: EGKonstruktion_Wand9 113119 312
- 3,180, Zuordnung: EGKonstruktion_Wand6 113110 312
- 5,870, Zuordnung: EGKonstruktion_Wand5 113107 312

**1.12.30 175 Poroton-Hochlochziegel-Plan-T; HLzB 20-1,4 EB**
Poroton-Hochlochziegel-Plan-T- 17,5cm, HLzB 20-1,4 EB
Hochlochziegel-Mauerwerk der tragenden, Aussen- u.
Innenwände mit Dünnbettmörtel MK M10, vollflächig
deckelnd oder im Tauchverfahren mit verzahnter u.
unvermörteleter Stoßfuge in allen Geschossen lot- und
fluchtgerecht nach Zeichnung bzw. Angabe des
Architekten herstellen.

Wärmeleitfähigkeit:  0,58 W/ (mK)
Rohdichteklasse:  1,4
Druckfestigkeitsklasse:  20
Mauerwerksddruckfestigkeit:  fk = 10,2 MN/m2
Wanddicke:  17,5 cm
Format:  4,5, 9 oder 12 DF
Menge: 60,950 m2
- 10,390, Zuordnung: EGKonstruktion_Wand2 11381 312
- 1,940, Zuordnung: EGKonstruktion_Wand1 11361 312
- 10,190, Zuordnung: EGKonstruktion_Wand5 113108 312
- 4,200, Zuordnung: EGKonstruktion_Wand1 11366 312
- 1,620, Zuordnung: EGKonstruktion_Wand5 113109 312
- 5,470, Zuordnung: EGKonstruktion_Wand7 113113 312
- 8,640, Zuordnung: EGKonstruktion_Wand6 113112 312
- 8,780, Zuordnung: EGKonstruktion_Wand1 11364 312
- 2,030, Zuordnung: EGKonstruktion_Wand1 11346 312
- 7,690, Zuordnung: EGKonstruktion_Wand1 11360 312

**1.12.40 175 Poroton-Hochlochziegel-Plan-T; HLzB 20-1,2 EB**
Poroton-Hochlochziegel-Plan-T- 17,5cm,08, HLzB 20-1,2
EB Hochlochziegel-Mauerwerk der tragenden, Aussen- u.
Innenwände mit Dünnbettmörtel MK M10, vollflächig
deckelnd oder im Tauchverfahren mit verzahnter u.
unvermörteleter Stoßfuge in allen Geschossen lot- und
fluchtgerecht nach Zeichnung bzw. Angabe des
Architekten herstellen.

Wärmeleitfähigkeit:  0,50 W/mk
Rohdichteklasse:  1,2
Druckfestigkeitsklasse:  20
Mauerwerksddruckfestigkeit:  fk = 8,5 MN/m2
Wandicke:  17,5 cm
Format:  4,5, 9 oder 12 DF
Menge: 214,890 m2
- 0,000, Zuordnung: 312
- 11,420, Zuordnung: EGKonstruktion_Wand1 11352 312
- 8,830, Zuordnung: EGKonstruktion_Wand8 113118 312
- 7,380, Zuordnung: EGKonstruktion_Wand8 113117 312
- 16,330, Zuordnung: EGKonstruktion_Wand1 11347 312
- 4,320, Zuordnung: EGKonstruktion_Wand1 11351 312
- 11,480, Zuordnung: EGKonstruktion_Wand9 113121 312
- 4,190, Zuordnung: EGKonstruktion_Wand8 113116 312
- 4,190, Zuordnung: EGKonstruktion_Wand9 113120 312
- 29,650, Zuordnung: EGKonstruktion_Wand1 11348 312
- 8,210, Zuordnung: EGKonstruktion_Wand1 11354 312
- 14,500, Zuordnung: EGKonstruktion_Wand7 113114 312
- 20,460, Zuordnung: EGKonstruktion_Wand7 113115 312
- 25,080, Zuordnung: EGKonstruktion_Wand1 11353 312
- 23,520, Zuordnung: EGKonstruktion_Wand9 113122 312
- 2,030, Zuordnung: EGKonstruktion_Wand1 11346 312
- 12,260, Zuordnung: EGKonstruktion_Wand1 11345 312
- 11,040, Zuordnung: EGKonstruktion_Wand1 11349 312

**1.12.50 Öffnungen anlegen in MW**
Öffnungen in 17,5 - 30 cm dicken Mauerwerk anlegen und
hochführen
Menge: 14,000 m3
Zuordnung: 312

**1.12.60 Fugenglattstrich als Zulage**
*** Bedarfsposition ohne GB
Fugenglattstrich als Zulage zu o.g. Positionen für
Innen- und Außenmauerwerk, ein- bzw. beidseitig nach
Angabe der Bauleitung herstellen.
Menge: 1,000 m2
Zuordnung: 312

**1.12.70 Wandartiger Träger - Schalung STB-Wand**
Schalung für Stahlbetonwände.
Schalung nach Wahl des AN.

Schalungshöhe:  bis 2,3 m
Menge: 23,000 m2

**1.12.80 Wandartiger Träger - glatte Sichtbetonschalung für Wände**
Sichtbetonschalung, glatt, aus nicht saugenden
Schalungsplatten oder Stahlschalung mit regelmäßigen
Stößen und Nagelstellen, einschl. Abfasen der Kanten
mit glatten Dreikantleisten, für bauseitige malermäßige
Nachbehandlung
(Teilspachtelung und Anstrich) der Betonoberfläche,
Betonwarzen und Grate abgeschliffen, einschl.
wasserundurchlässigem Verschluss der
Schalungsspannlöcher. Bewehrung und Beton in
gesonderter Position.
Menge: 23,000 m2

**1.12.90 Wandartiger Träger - 175 STB-Wände C 25/30 XC1, WO**
Stahlbetonwände aus wasserundurchlässigen Beton C 25/30
XC2, XF1, Betonwarzen und Grate abgeschliffen, einschl.
wasserundurchlässigem
Verschluss der Schalungsspannlöcher.
Bewehrung und Schalung in gesonderter Position.

Wanddicke :  30 cm
(w/z)eq < 0,55, Grösstkorn < 16 mm
Menge: 2,000 m3

**1.12.100 Halfenschiene HTA 28/15 + Maueranker ML1-125**
Edelstahl - Halfenschiene liefern und in die Schalung
der KG-Wände einbauen,  als Anschluss der Innenwände,
einschl. Maueranker ML 1-125 im Abstand von e<= 50 cm
lt. Statik.

Fabrikat:  Halfeneisen
Schienentyp:  HTA-28/15
Menge: 14,000 m

**1.12.110 STB-Stütze 17,5/65 cm**
Stahlbetonstütze in C25/30 XC1, einschl. Schalung, gem.
DIN 1045 fachgerecht herstellen. Der Bewehrungsstahl
wird gesondert abgerechnet. Der EP versteht sich
einschl. Anlegen und späterem Schließen.

Abmessungen: 20/40 cm
Menge: 2,710 m

**1.12.120 Fertigstürze auf 17,5 MW als Zulage**
Betonfertigstürze auf 17,5 MW, liefern und Öffnungen
überdecken, als Zulage zum Mauerwerk.
Menge: 1,500 m

**1.12.130 Fertigstürze auf 30 MW als Zulage**
Betonfertigstürze auf 30 MW, liefern und Öffnungen
überdecken, als Zulage zum Mauerwerk.
Menge: 6,250 m

**1.12.140 175 MW - Delta-Mauerwerkssperre einbauen**
Delta - Mauerwerkssperre liefern und einbauen als
Schutz des Mauerwerks gegen aufsteigende Feuchtigkeit.

Material:  Polyolefin, schwarz, mit rutschfester
  Profilierung. Bitumenverträglich.
  Eigenschaften

Horizontale Mauerwerkstrennung im Sinne von DIN 18195.
(Allgemeines bauaufsichtliches Prüfungszeugnis
P-10.13-SKZ-301)

Die DELTA - Mauerwerkssperre wird einlagig verlegt.
Dabei sind die Auflageflächen mit Mörtel der Gruppe 2
oder 3  (nach DIN 1053, TL.1) so dick abzugleichen,
dass eine möglichst waagerechte Oberfläche ohne
Unebenheiten entsteht. Die DELTA - Mauerwerkssperre
sollte fest in den Mörtel gepresst werden. Bei Stößen
müssen sich die Bahnen um mindestens 20 cm überlappen,
um einem optimalen Feuchtigkeitsschutz auf Dauer sicher
zu stellen.

angebotenes Alternativprodukt:
Menge: 95,580 m
- 3,850, Zuordnung: EGKonstruktion_Wand2 11381
- 0,720, Zuordnung: EGKonstruktion_Wand1 11361
- 3,770, Zuordnung: EGKonstruktion_Wand5 113108
- 1,560, Zuordnung: EGKonstruktion_Wand1 11366
- 0,600, Zuordnung: EGKonstruktion_Wand5 113109
- 3,270, Zuordnung: EGKonstruktion_Wand8 113118
- 2,730, Zuordnung: EGKonstruktion_Wand8 113117
- 6,050, Zuordnung: EGKonstruktion_Wand1 11347
- 4,250, Zuordnung: EGKonstruktion_Wand9 113121
- 2,030, Zuordnung: EGKonstruktion_Wand7 113113
- 1,550, Zuordnung: EGKonstruktion_Wand8 113116
- 1,550, Zuordnung: EGKonstruktion_Wand9 113120
- 10,980, Zuordnung: EGKonstruktion_Wand1 11348
- 3,040, Zuordnung: EGKonstruktion_Wand1 11354
- 3,200, Zuordnung: EGKonstruktion_Wand6 113112
- 3,250, Zuordnung: EGKonstruktion_Wand1 11364
- 5,370, Zuordnung: EGKonstruktion_Wand7 113114
- 7,580, Zuordnung: EGKonstruktion_Wand7 113115
- 9,290, Zuordnung: EGKonstruktion_Wand1 11353
- 8,710, Zuordnung: EGKonstruktion_Wand9 113122
- 0,750, Zuordnung: EGKonstruktion_Wand1 11346
- 2,850, Zuordnung: EGKonstruktion_Wand1 11360
- 4,540, Zuordnung: EGKonstruktion_Wand1 11345
- 4,090, Zuordnung: EGKonstruktion_Wand1 11349

**1.12.150 300 MW - Delta-Mauerwerkssperre einbauen**
Delta - Mauerwerkssperre liefern und einbauen als
Schutz des Mauerwerks gegen aufsteigende Feuchtigkeit.

Material:  Polyolefin, schwarz, mit rutschfester
  Profilierung. Bitumenverträglich.
  Eigenschaften

Horizontale Mauerwerkstrennung im Sinne von DIN 18195.
(Allgemeines bauaufsichtliches Prüfungszeugnis
P-10.13-SKZ-301)

Die DELTA - Mauerwerkssperre wird einlagig verlegt.
Dabei sind die Auflageflächen mit Mörtel der Gruppe 2
oder 3  (nach DIN 1053, TL.1) so dick abzugleichen,
dass eine möglichst waagerechte Oberfläche ohne
Unebenheiten entsteht. Die DELTA - Mauerwerkssperre
sollte fest in den Mörtel gepresst werden. Bei Stößen
müssen sich die Bahnen um mindestens 20 cm überlappen,
um einem optimalen Feuchtigkeitsschutz auf Dauer sicher
zu stellen.

angebotenes Alternativprodukt:
Menge: 48,360 m
- 3,820, Zuordnung: EGKonstruktion_Wand5 113106
- 8,160, Zuordnung: EGKonstruktion_Wand1 11344
- 8,030, Zuordnung: EGKonstruktion_Wand4 113103
- 2,820, Zuordnung: EGKonstruktion_Wand5 113105
- 6,260, Zuordnung: EGKonstruktion_Wand1 11350
- 2,160, Zuordnung: EGKonstruktion_Wand4 113104
- 3,340, Zuordnung: EGKonstruktion_Wand2 11372
- 4,720, Zuordnung: EGKonstruktion_Wand9 113119
- 3,180, Zuordnung: EGKonstruktion_Wand6 113110
- 5,870, Zuordnung: EGKonstruktion_Wand5 113107

**1.12.160 Meterrisse herstellen**
Meterrisse je Wohnungseingangstür u. Etage wie folgt
herstellen:

Messingwinkel mit zwei Dübeln an das Mauerwerk fest
anbringen und nach Aufforderung wieder entfernen.
Menge: 10,000 Stck
Zuordnung: 312

**1.12.170 Delta- Protekt-Abdichtung unter MW**
*** Bedarfsposition ohne GB
DELTA-PROTEKT liefern und einbauen als Horizontalsperre
im einschaligen Mauerwerk direkt zwischen der ersten
und zweiten Steinschicht.
DIN - Gerechter und bitumenverträglicher Schutz des
Mauerwerks gegen aufsteigende Feuchtigkeit sowie
"Z-Isolierung" bei Vormauerwerk.
Normgerecht nach DIN 18195 und DIN 1053.
Menge: 1,000 m2
Zuordnung: 312

**1.12.180 EPS-Schutzplatten 20 mm**
*** Bedarfsposition ohne GB
Anbringen von EPS-Platten, d=20 mm, auf den Außenseiten
des Kellermauerwerks, als Schutz der fertigisolierten
Fläche vor Beschädigungen bis zum Verfüllen des
Arbeitsraumes, mit lösungsmittel-freiem Kleber
punktweise verklebt.
Menge: 1,000 m2
Zuordnung: 312

**1.12.190 Kraso Wanddurchführung Typ B (KG) DN 110**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 1,000 Stck

**1.12.200 Kraso Wanddurchführung Typ B (KG) DN 160**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 0,000 Stck

**1.12.210 DOYMA-Rohrdurchführung DN 150**
*** Bedarfsposition ohne GB
DOYMA - Rohrdurchführung, DN 150 mm, für KG-Rohr DN 150
mm, Kernbohrung DN 250 mm, in Betonaußenwand, einschl.
Dichtungseinsatz C gegen drückendes Wasser, liefern und
einbauen.
Menge: 0,000 Stck
Zuordnung: 312

**1.12.220 PENTAFLEXr Schalltrennkorb für Schalltrennfugen**
*** Bedarfsposition ohne GB
PENTAFLEXr Schalltrennkorb STK zur Herstellung von
druckwasserdichten Schalltrennfugen, liefern und nach
Herstellervorschrift einbauen. Ausführung gemäß Angaben
des Tragwerkplaners. Lieferung und Einbau inkl.
Schlagdübel zur Befestigung (6 Stk/Set)

Fugenbreite:  30 mm Lieferung
Wandstärke :  240/250 mm
Fugenhöhe:  2.60 - max. 3.00 m
Menge: 1,000 Stck
Zuordnung: 312

**1.12.230 PENTAFLEXr Schallfugenband**
*** Bedarfsposition ohne GB
PENTAFLEXr Schallfugenband passend zum Schalltrennkorb
STK mit vormontiertem Pentaflex Dehnfugenanschluss zur
Verbindung mit Pentaflex KB liefern und nach
Herstellervorschrift einbauen. Ausführung gemäß den
Angaben des Tragwerkplaners

Arbeitsfugenbandbreite:  240 mm
Fugenhöhe:  2.60 - max. 3.00 m
Menge: 1,000 Stck
Zuordnung: 312

**1.12.240 PENTAFLEXr OBS Ortbetonsollbruchelement**
*** Bedarfsposition ohne GB
PENTAFLEXr TYP OBS Ortbetonsollbruchelement zur
gezielten Erzeugung eines Sollrisses in Ortbetonwänden
und gleichzeitigen Abdichtung der Risse liefern und
nach Herstellervorschrift einbauen, einschl. der
notwendigen Kreuzklammern zur Befestigung. Ausführung
gemäß Angaben des Tragwerkplaners.

Elementlänge:  bis max. 2,50 m
E-Maß:  bis 140 mm
(Abstand zwischen inneren und äußeren Bewehrung)
Menge: 1,000 Stck
Zuordnung: 312

**1.12.250 Fugenband Typ AA 24**
*** Bedarfsposition ohne GB
Außenliegendes Fugenband Typ AA 24 in die Schalung der
Betonwände einbauen, als Abdichtung der Arbeitsfuge
zwischen Sohlplatte und aufgehender Betonwand, einschl.
aller Schweißarbeiten.
Hersteller: BESA-Plast (Borken, 02361-62001)
Menge: 80,900 m
- 8,690, Zuordnung: KGKonstruktion_Wand1 11259 312
- 5,140, Zuordnung: KGKonstruktion_Wand1 11248 312
- 1,550, Zuordnung: KGKonstruktion_Wand1 11253 312
- 8,410, Zuordnung: KGKonstruktion_Wand1 11250 312
- 14,770, Zuordnung: KGKonstruktion_Wand1 11245 312
- 3,650, Zuordnung: KGKonstruktion_Wand1 11251 312
- 4,530, Zuordnung: KGKonstruktion_Wand9 112131 312
- 6,900, Zuordnung: KGKonstruktion_Wand1 11254 312
- 8,710, Zuordnung: KGKonstruktion_Wand1 11257 312
- 5,450, Zuordnung: KGKonstruktion_Wand1 11246 312
- 1,550, Zuordnung: KGKonstruktion_Wand1 11255 312
- 1,600, Zuordnung: KGKonstruktion_Wand1 11244 312
- 0,750, Zuordnung: KGKonstruktion_Wand1 11249 312
- 6,980, Zuordnung: KGKonstruktion_Wand1 11256 312
- 1,470, Zuordnung: KGKonstruktion_Wand1 11258 312
- 0,750, Zuordnung: KGKonstruktion_Wand1 11247 312

**1.12.260 Fugenband Typ AA 24**
*** Bedarfsposition ohne GB
Außenliegendes Fugenband Typ AA 24 in die Schalung der
Betonwände einbauen, als Abdichtung der Arbeitsfuge
zwischen Sohlplatte und aufgehender Betonwand, einschl.
aller Schweißarbeiten.
Hersteller: BESA-Plast (Borken, 02361-62001)
Menge: 1,000 m

**1.12.270 Dehnfugenband AD 350**
*** Bedarfsposition ohne GB
Dehnfuge b = 5cm in die Außenbetonwände zwischen den
Doppelhaushälften einbauen und mittels eines
außenliegenden Dehnfugenbandes AD 350 abdichten,
einschl. Schweißverbindung an das Fugenband AA 24.
Hersteller: BESA-Plast oder ähnlich
Menge: 1,000 m
Zuordnung: 312

**1.12.280 Kernbohrung DN 100**
*** Bedarfsposition ohne GB
Erstellen einer Kernbohrung DN 100

Tiefe:  15-35 cm
Menge: 5,000 Stck
Zuordnung: 312

**1.12.290 Kernbohrung DN 125**
*** Bedarfsposition ohne GB
Erstellen einer Kernbohrung DN 125
Tiefe:  15-35 cm
Menge: 5,000 Stck
Zuordnung: 312

**1.12.300 Kernbohrung DN 150**
*** Bedarfsposition ohne GB
Erstellen einer Kernbohrung DN 150
Tiefe:  15-35 cm
Menge: 2,000 Stck
Zuordnung: 312

**1.12.310 Kernbohrung DN 200**
*** Bedarfsposition ohne GB
Erstellen einer Kernbohrung DN 200
Tiefe:  15-35 cm
Menge: 2,000 Stck
Zuordnung: 312

#### Abschnitt 1.13 Erdgeschoss - Plattenbauteile/ Decke über EG

**1.13.10 200 STB-Deckenplatte als Halb-Fertigteil Filigran C25/30 XC1**
Stahlbetondeckenplatte der Kellerdeckeals
Halb-Fertigteil, filigran als C25/30 XC1, gem. DIN 1045
fachgerecht herstellen. Der Bewehrungsstahl wird
gesondert abgerechnet. Der EP versteht sich einschl.
Anlegen und späterem Schließen
aller Installationsaussparungen bis 400 cm2.

Plattendicke: 20 cm
Menge: 351,450 m2
Zuordnung: EGDecken_Decke6 11341

**1.13.20 STB-Deckenplatten, 1 cm Mehrstärke**
*** Bedarfsposition ohne GB
Zulage zu Pos.
Menge: 1,000 m3
Zuordnung: 312

**1.13.30 Aussparungen herstellen > 400cm2**
Aussparungen in STB-Deckenplatten aller Art, für alle
Formen und Zuschnitte, herstellen, einschl. dem
späteren schließen.

Einzelgröße: über 400 cm2 bis 1200 cm2
Menge: 1,000 Stck
Zuordnung: 312

**1.13.40 200 STB Balkon1 - auskragendes Bauteil in Ortbeton herstellen**
Balkon1 - auskragendes Bauteil in Ortbeton herstellen,
C25/30 XC1, d=20 cm, mit Aufkantung 3-seitig umlaufend
UK bis OK h=30cm, b=16cm,
Menge: 23,500 m2

**1.13.50 200 STB Balkon1 - auskragendes Bauteil als Fertigteil**
wie vor, jedoch als Beton-Fertigteil
Menge: 23,500 m2

**1.13.60 200 STB Balkon2 - auskragendes Bauteil in Ortbeton herstellen**
Balkon2 - auskragendes Bauteil in Ortbeton herstellen,
C25/30 XC1, d=20 cm, mit Aufkantung 3-seitig umlaufend
UK bis OK h=30cm, b=16cm,
Menge: 18,000 m2

**1.13.70 200 STB Balkon2 - auskragendes Bauteil als Fertigteil**
wie vor, jedoch als Beton-Fertigteil
Menge: 18,000 m2

**1.13.80 200 STB Balkon3 - auskragendes Bauteil in Ortbeton herstellen**
Balkon3 - auskragendes Bauteil in Ortbeton herstellen,
C25/30 XC1, d=20 cm, mit Aufkantung 3-seitig umlaufend
UK bis OK h=30cm, b=16cm,
Menge: 10,500 m2

**1.13.90 200 STB Balkon3 - auskragendes Bauteil als Fertigteil**
wie vor, jedoch als Beton-Fertigteil
Menge: 10,500 m2

**1.13.100 Konsole wärmebrückenfreier Anschluss**
Schöck Isokorbr oder gleichwertig als
wärmebrückenfreier Anschluss für auskragende
Betonbauteile nach Statik und Herstelerangaben
fachgerecht liefern und einbauen.

Angebotenes Produkt:
Menge: 24,500 m

#### Abschnitt 1.14 Erdgeschoss - Treppe

**1.14.10 STB-Treppe, 1-läufige, gerade, 16 STG**
Einläufige Stahlbetontreppenlauf für gerade
Treppenläufe mit aufbetonierten Keilstufen, einschl.
Beton u. Auflagertaschen gem. Detailzeichnung und
Statik liefern und einbauen.

Beton:  C25/30-XC1, WO
Steigungsverh.:  ca. 17,80/26,5 cm
Steigungsanzahl:  16 Stück
Laufbreite.  ca. 120 cm
Plattendicke:  ca. 22 cm
Podest:  ohne
Menge: 1,000 Stck

**1.14.20 Schöck Tronsole L-250-Set**
*** Bedarfsposition ohne GB
15 x Schöck Tronsoler Typ L 250 für die
schallbrückenfreie Fugenausbildung zwischen Treppenlauf
und Wand.

Baustoffklasse: Zwischen massiven, mineralischen
Bauteilen B1, schwerentflammbar nach DIN 4102;
Einbau gemäß allgemeinem bauaufsichtlichem Prüfzeugnis

15 x Elementlänge/-breite/-höhe: 1000/250/15 mm

Lieferung und Einbau entsprechend den
Herstellervorgaben u. nach Angabe der Tragwerksplaners.
Menge: 1,000 psch

**1.14.30 Schöck Tronsole L-420-Set**
15 x Schöck Tronsoler Typ L 420 für die
schallbrückenfreie Fugenausbildung zwischen Treppenlauf
und Wand.

Baustoffklasse: Zwischen massiven, mineralischen
Bauteilen B1, schwerentflammbar nach DIN 4102;
Einbau gemäß allgemeinem bauaufsichtlichem Prüfzeugnis

15 x Elementlänge/-breite/-höhe: 1000/420/15 mm

Lieferung und Einbau entsprechend den
Herstellervorgaben u. nach Angabe der Tragwerksplaners.
Menge: 1,000 psch

**1.14.40 Schöck Tronsoler Typ T-V6-H180 bis H220-L1200-B14**
Schöck Tronsoler Typ T-V6-H160 bis H220/ L1200-B14
als tragendes Trittschalldämmelement zwischen
Podest/Decke und Lauf mit geradem Fugenprofil.
Feuerwiderstandsklasse:  R90
Elementhöhe:  160 mm bis 220
Elementlänge:  1200 mm

Lieferung und Einbau entsprechend den technischen
Unterlagen des Herstellersden u. des Tragwerksplaners.
Menge: 2,000 Stck

#### Abschnitt 1.15 1.Obergeschoss - Wandbauteile und Stützen

**1.15.10 300 KS-Planstein KS R(P), 20-2,0**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 30cm
Format:  4 - 6 DF
Mörtelgruppe:  MK M 10
Menge: 131,780 m2
- 8,430, Zuordnung: 1.OGKonstruktion_Wan 11424
- 15,570, Zuordnung: 1.OGKonstruktion_Wan 11430
- 7,460, Zuordnung: 1.OGKonstruktion_Wan 11423
- 6,510, Zuordnung: 1.OGKonstruktion_Wan 11428
- 21,280, Zuordnung: 1.OGKonstruktion_Wan 11427
- 21,610, Zuordnung: 1.OGKonstruktion_Wan 11421
- 13,290, Zuordnung: 1.OGKonstruktion_Wan 11425
- 10,920, Zuordnung: 1.OGKonstruktion_Wan 11429
- 17,860, Zuordnung: 1.OGKonstruktion_Wan 11426
- 8,850, Zuordnung: 1.OGKonstruktion_Wan 11422

**1.15.20 175 Poroton-Hochlochziegel-Plan-T; HLzB 20-1,4 EB**
Poroton-Hochlochziegel-Plan-T- 17,5cm, HLzB 20-1,4 EB
Hochlochziegel-Mauerwerk der tragenden, Aussen- u.
Innenwände mit Dünnbettmörtel MK M10, vollflächig
deckelnd oder im Tauchverfahren mit verzahnter u.
unvermörteleter Stoßfuge in allen Geschossen lot- und
fluchtgerecht nach Zeichnung bzw. Angabe des
Architekten herstellen.

Wärmeleitfähigkeit:  0,58 W/ (mK)
Rohdichteklasse:  1,4
Druckfestigkeitsklasse:  20
Mauerwerksddruckfestigkeit:  fk = 10,2 MN/m2
Wanddicke:  17,5 cm
Format:  4,5, 9 oder 12 DF
Menge: 70,310 m2
- 8,010, Zuordnung: 1.OGKonstruktion_Wan 11441
- 10,190, Zuordnung: 1.OGKonstruktion_Wan 11461
- 10,000, Zuordnung: 1.OGKonstruktion_Wan 11431
- 5,370, Zuordnung: 1.OGKonstruktion_Wan 11435
- 8,480, Zuordnung: 1.OGKonstruktion_Wan 11434
- 9,460, Zuordnung: 1.OGKonstruktion_Wan 11439
- 2,370, Zuordnung: 1.OGKonstruktion_Wan 11442
- 8,610, Zuordnung: 1.OGKonstruktion_Wan 11445
- 1,650, Zuordnung: 1.OGKonstruktion_Wan 11457
- 4,120, Zuordnung: 1.OGKonstruktion_Wan 11447
- 2,050, Zuordnung: 1.OGKonstruktion_Wan 11432

**1.15.30 175 Poroton-Hochlochziegel-Plan-T; HLzB 20-1,2 EB**
Poroton-Hochlochziegel-Plan-T- 17,5cm,08, HLzB 20-1,2
EB Hochlochziegel-Mauerwerk der tragenden, Aussen- u.
Innenwände mit Dünnbettmörtel MK M10, vollflächig
deckelnd oder im Tauchverfahren mit verzahnter u.
unvermörteleter Stoßfuge in allen Geschossen lot- und
fluchtgerecht nach Zeichnung bzw. Angabe des
Architekten herstellen.

Wärmeleitfähigkeit:  0,50 W/mk
Rohdichteklasse:  1,2
Druckfestigkeitsklasse:  20
Mauerwerksddruckfestigkeit:  fk = 8,5 MN/m2
Wandicke:  17,5 cm
Format:  4,5, 9 oder 12 DF
Menge: 214,610 m2
- 2,450, Zuordnung: 1.OGKonstruktion_Wan 11473
- 4,570, Zuordnung: 1.OGKonstruktion_Wan 11469
- 12,500, Zuordnung: 1.OGKonstruktion_Wan 11472
- 8,060, Zuordnung: 1.OGKonstruktion_Wan 11480
- 29,100, Zuordnung: 1.OGKonstruktion_Wan 11475
- 7,710, Zuordnung: 1.OGKonstruktion_Wan 11467
- 9,130, Zuordnung: 1.OGKonstruktion_Wan 11468
- 16,030, Zuordnung: 1.OGKonstruktion_Wan 11474
- 11,670, Zuordnung: 1.OGKonstruktion_Wan 11478
- 11,270, Zuordnung: 1.OGKonstruktion_Wan 11470
- 23,080, Zuordnung: 1.OGKonstruktion_Wan 11471
- 20,080, Zuordnung: 1.OGKonstruktion_Wan 11465
- 24,620, Zuordnung: 1.OGKonstruktion_Wan 11479
- 14,230, Zuordnung: 1.OGKonstruktion_Wan 11464
- 4,700, Zuordnung: 1.OGKonstruktion_Wan 11477
- 4,570, Zuordnung: 1.OGKonstruktion_Wan 11466
- 10,840, Zuordnung: 1.OGKonstruktion_Wan 11476

**1.15.40 Öffnungen anlegen in MW**
Öffnungen in 17,5 - 30 cm dicken Mauerwerk anlegen und
hochführen
Menge: 14,000 m3
Zuordnung: 312

**1.15.50 Fugenglattstrich als Zulage**
*** Bedarfsposition ohne GB
Fugenglattstrich als Zulage zu o.g. Positionen für
Innen- und Außenmauerwerk, ein- bzw. beidseitig nach
Angabe der Bauleitung herstellen.
Menge: 1,000 m2
Zuordnung: 312

**1.15.60 Halfenschiene HTA 28/15 + Maueranker ML1-125**
Edelstahl - Halfenschiene liefern und in die Schalung
der KG-Wände einbauen,  als Anschluss der Innenwände,
einschl. Maueranker ML 1-125 im Abstand von e<= 50 cm
lt. Statik.

Fabrikat:  Halfeneisen
Schienentyp:  HTA-28/15
Menge: 14,000 m

**1.15.70 Fertigstürze auf 17,5 MW als Zulage**
Betonfertigstürze auf 17,5 MW, liefern und Öffnungen
überdecken, als Zulage zum Mauerwerk.
Menge: 1,500 m

**1.15.80 Fertigstürze auf 30 MW als Zulage**
Betonfertigstürze auf 30 MW, liefern und Öffnungen
überdecken, als Zulage zum Mauerwerk.
Menge: 6,250 m

**1.15.90 Meterrisse herstellen**
Meterrisse je Wohnungseingangstür u. Etage wie folgt
herstellen:

Messingwinkel mit zwei Dübeln an das Mauerwerk fest
anbringen und nach Aufforderung wieder entfernen.
Menge: 10,000 Stck
Zuordnung: 312

**1.15.100 Delta- Protekt-Abdichtung unter MW**
*** Bedarfsposition ohne GB
DELTA-PROTEKT liefern und einbauen als Horizontalsperre
im einschaligen Mauerwerk direkt zwischen der ersten
und zweiten Steinschicht.
DIN - Gerechter und bitumenverträglicher Schutz des
Mauerwerks gegen aufsteigende Feuchtigkeit sowie
"Z-Isolierung" bei Vormauerwerk.
Normgerecht nach DIN 18195 und DIN 1053.
Menge: 1,000 m2
Zuordnung: 312

**1.15.110 Kraso Wanddurchführung Typ B (KG) DN 110**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 1,000 Stck

**1.15.120 Kraso Wanddurchführung Typ B (KG) DN 160**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 0,000 Stck

**1.15.130 DOYMA-Rohrdurchführung DN 150**
*** Bedarfsposition ohne GB
DOYMA - Rohrdurchführung, DN 150 mm, für KG-Rohr DN 150
mm, Kernbohrung DN 250 mm, in Betonaußenwand, einschl.
Dichtungseinsatz C gegen drückendes Wasser, liefern und
einbauen.
Menge: 0,000 Stck
Zuordnung: 312

**1.15.140 PENTAFLEXr Schalltrennkorb für Schalltrennfugen**
*** Bedarfsposition ohne GB
PENTAFLEXr Schalltrennkorb STK zur Herstellung von
druckwasserdichten Schalltrennfugen, liefern und nach
Herstellervorschrift einbauen. Ausführung gemäß Angaben
des Tragwerkplaners. Lieferung und Einbau inkl.
Schlagdübel zur Befestigung (6 Stk/Set)

Fugenbreite:  30 mm Lieferung
Wandstärke :  240/250 mm
Fugenhöhe:  2.60 - max. 3.00 m
Menge: 1,000 Stck
Zuordnung: 312

**1.15.150 PENTAFLEXr Schallfugenband**
*** Bedarfsposition ohne GB
PENTAFLEXr Schallfugenband passend zum Schalltrennkorb
STK mit vormontiertem Pentaflex Dehnfugenanschluss zur
Verbindung mit Pentaflex KB liefern und nach
Herstellervorschrift einbauen. Ausführung gemäß den
Angaben des Tragwerkplaners

Arbeitsfugenbandbreite:  240 mm
Fugenhöhe:  2.60 - max. 3.00 m
Menge: 1,000 Stck
Zuordnung: 312

**1.15.160 PENTAFLEXr OBS Ortbetonsollbruchelement**
*** Bedarfsposition ohne GB
PENTAFLEXr TYP OBS Ortbetonsollbruchelement zur
gezielten Erzeugung eines Sollrisses in Ortbetonwänden
und gleichzeitigen Abdichtung der Risse liefern und
nach Herstellervorschrift einbauen, einschl. der
notwendigen Kreuzklammern zur Befestigung. Ausführung
gemäß Angaben des Tragwerkplaners.

Elementlänge:  bis max. 2,50 m
E-Maß:  bis 140 mm
(Abstand zwischen inneren und äußeren Bewehrung)
Menge: 1,000 Stck
Zuordnung: 312

**1.15.170 Dehnfugenband AD 350**
*** Bedarfsposition ohne GB
Dehnfuge b = 5cm in die Außenbetonwände zwischen den
Doppelhaushälften einbauen und mittels eines
außenliegenden Dehnfugenbandes AD 350 abdichten,
einschl. Schweißverbindung an das Fugenband AA 24.
Hersteller: BESA-Plast oder ähnlich
Menge: 1,000 m
Zuordnung: 312

**1.15.180 Kernbohrung DN 100**
*** Bedarfsposition ohne GB
Erstellen einer Kernbohrung DN 100

Tiefe:  15-35 cm
Menge: 5,000 Stck
Zuordnung: 312

**1.15.190 Kernbohrung DN 125**
*** Bedarfsposition ohne GB
Erstellen einer Kernbohrung DN 125
Tiefe:  15-35 cm
Menge: 5,000 Stck
Zuordnung: 312

**1.15.200 Kernbohrung DN 150**
*** Bedarfsposition ohne GB
Erstellen einer Kernbohrung DN 150
Tiefe:  15-35 cm
Menge: 2,000 Stck
Zuordnung: 312

**1.15.210 Kernbohrung DN 200**
*** Bedarfsposition ohne GB
Erstellen einer Kernbohrung DN 200
Tiefe:  15-35 cm
Menge: 2,000 Stck
Zuordnung: 312

#### Abschnitt 1.16 1.Obergeschoss - Plattenbauteile/ Decke über 1.OG

**1.16.10 200 STB-Deckenplatte als Halb-Fertigteil Filigran C25/30 XC1**
Stahlbetondeckenplatte der Kellerdeckeals
Halb-Fertigteil, filigran als C25/30 XC1, gem. DIN 1045
fachgerecht herstellen. Der Bewehrungsstahl wird
gesondert abgerechnet. Der EP versteht sich einschl.
Anlegen und späterem Schließen
aller Installationsaussparungen bis 400 cm2.

Plattendicke: 20 cm
Menge: 351,450 m2
Zuordnung: 1.OGDecken_Decke2 1141

**1.16.20 Aussparungen herstellen > 400cm2**
Aussparungen in STB-Deckenplatten aller Art, für alle
Formen und Zuschnitte, herstellen, einschl. dem
späteren schließen.

Einzelgröße: über 400 cm2 bis 1200 cm2
Menge: 1,000 Stck
Zuordnung: 312

**1.16.30 STB-Deckenplatten, 1 cm Mehrstärke**
*** Bedarfsposition ohne GB
Zulage zu Pos.
Menge: 1,000 m3
Zuordnung: 312

**1.16.40 Balkon1 - auskragendes Bauteil in Ortbeton herstellen**
Balkon1 - auskragendes Bauteil in Ortbeton herstellen,
C25/30 XC1, d=20 cm, mit Aufkantung 3-seitig umlaufend
UK bis OK h=30cm, b=16cm,
Menge: 23,500 m2

**1.16.50 Balkon1 - auskragendes Bauteil als Fertigteil**
wie vor, jedoch als Beton-Fertigteil
Menge: 23,500 m2

**1.16.60 Balkon2 - auskragendes Bauteil in Ortbeton herstellen**
Balkon2 - auskragendes Bauteil in Ortbeton herstellen,
C25/30 XC1, d=20 cm, mit Aufkantung 3-seitig umlaufend
UK bis OK h=30cm, b=16cm,
Menge: 18,000 m2

**1.16.70 Balkon2 - auskragendes Bauteil als Fertigteil**
wie vor, jedoch als Beton-Fertigteil
Menge: 18,000 m2

**1.16.80 Balkon3 - auskragendes Bauteil in Ortbeton herstellen**
Balkon3 - auskragendes Bauteil in Ortbeton herstellen,
C25/30 XC1, d=20 cm, mit Aufkantung 3-seitig umlaufend
UK bis OK h=30cm, b=16cm,
Menge: 10,500 m2

**1.16.90 Balkon3 - auskragendes Bauteil als Fertigteil**
wie vor, jedoch als Beton-Fertigteil
Menge: 10,500 m2

**1.16.100 Konsole wärmebrückenfreier Anschluss**
Schöck Isokorbr oder gleichwertig als
wärmebrückenfreier Anschluss für auskragende
Betonbauteile nach Statik und Herstelerangaben
fachgerecht liefern und einbauen.

Angebotenes Produkt:
Menge: 24,500 m

#### Abschnitt 1.17 1.Obergeschoss - Treppe

**1.17.10 STB-Treppe, 1-läufige, gerade, 16 STG**
Einläufige Stahlbetontreppenlauf für gerade
Treppenläufe mit aufbetonierten Keilstufen, einschl.
Beton u. Auflagertaschen gem. Detailzeichnung und
Statik liefern und einbauen.

Beton:  C25/30-XC1, WO
Steigungsverh.:  ca. 17,80/26,5 cm
Steigungsanzahl:  16 Stück
Laufbreite.  ca. 120 cm
Plattendicke:  ca. 22 cm
Podest:  ohne
Menge: 1,000 Stck

**1.17.20 Schöck Tronsole L-250-Set**
*** Bedarfsposition ohne GB
15 x Schöck Tronsoler Typ L 250 für die
schallbrückenfreie Fugenausbildung zwischen Treppenlauf
und Wand.

Baustoffklasse: Zwischen massiven, mineralischen
Bauteilen B1, schwerentflammbar nach DIN 4102;
Einbau gemäß allgemeinem bauaufsichtlichem Prüfzeugnis

15 x Elementlänge/-breite/-höhe: 1000/250/15 mm

Lieferung und Einbau entsprechend den
Herstellervorgaben u. nach Angabe der Tragwerksplaners.
Menge: 1,000 psch

**1.17.30 Schöck Tronsole L-420-Set**
15 x Schöck Tronsoler Typ L 420 für die
schallbrückenfreie Fugenausbildung zwischen Treppenlauf
und Wand.

Baustoffklasse: Zwischen massiven, mineralischen
Bauteilen B1, schwerentflammbar nach DIN 4102;
Einbau gemäß allgemeinem bauaufsichtlichem Prüfzeugnis

15 x Elementlänge/-breite/-höhe: 1000/420/15 mm

Lieferung und Einbau entsprechend den
Herstellervorgaben u. nach Angabe der Tragwerksplaners.
Menge: 1,000 psch

**1.17.40 Schöck Tronsoler Typ T-V6-H180 bis H220-L1200-B14**
Schöck Tronsoler Typ T-V6-H160 bis H220/ L1200-B14
als tragendes Trittschalldämmelement zwischen
Podest/Decke und Lauf mit geradem Fugenprofil.
Feuerwiderstandsklasse:  R90
Elementhöhe:  160 mm bis 220
Elementlänge:  1200 mm

Lieferung und Einbau entsprechend den technischen
Unterlagen des Herstellersden u. des Tragwerksplaners.
Menge: 2,000 Stck

#### Abschnitt 1.18 2.Obergeschoss - Wandbauteile und Stützen

**1.18.10 300 KS-Planstein KS R(P), 20-2,0**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 30cm
Format:  4 - 6 DF
Mörtelgruppe:  MK M 10
Menge: 131,780 m2
- 21,280, Zuordnung: 2.OGKonstruktion_Wan 11531
- 21,610, Zuordnung: 2.OGKonstruktion_Wan 11525
- 15,570, Zuordnung: 2.OGKonstruktion_Wan 11535
- 7,460, Zuordnung: 2.OGKonstruktion_Wan 11527
- 10,920, Zuordnung: 2.OGKonstruktion_Wan 11534
- 6,510, Zuordnung: 2.OGKonstruktion_Wan 11533
- 8,430, Zuordnung: 2.OGKonstruktion_Wan 11528
- 8,850, Zuordnung: 2.OGKonstruktion_Wan 11526
- 13,290, Zuordnung: 2.OGKonstruktion_Wan 11529
- 17,860, Zuordnung: 2.OGKonstruktion_Wan 11530

**1.18.20 175 Poroton-Hochlochziegel-Plan-T; HLzB 20-1,4 EB**
Poroton-Hochlochziegel-Plan-T- 17,5cm, HLzB 20-1,4 EB
Hochlochziegel-Mauerwerk der tragenden, Aussen- u.
Innenwände mit Dünnbettmörtel MK M10, vollflächig
deckelnd oder im Tauchverfahren mit verzahnter u.
unvermörteleter Stoßfuge in allen Geschossen lot- und
fluchtgerecht nach Zeichnung bzw. Angabe des
Architekten herstellen.

Wärmeleitfähigkeit:  0,58 W/ (mK)
Rohdichteklasse:  1,4
Druckfestigkeitsklasse:  20
Mauerwerksddruckfestigkeit:  fk = 10,2 MN/m2
Wanddicke:  17,5 cm
Format:  4,5, 9 oder 12 DF
Menge: 64,540 m2
- 10,190, Zuordnung: 2.OGKonstruktion_Wan 11569
- 2,050, Zuordnung: 2.OGKonstruktion_Wan 11537
- 10,000, Zuordnung: 2.OGKonstruktion_Wan 11536
- 5,370, Zuordnung: 2.OGKonstruktion_Wan 11540
- 8,480, Zuordnung: 2.OGKonstruktion_Wan 11539
- 9,460, Zuordnung: 2.OGKonstruktion_Wan 11545
- 2,370, Zuordnung: 2.OGKonstruktion_Wan 11548
- 8,610, Zuordnung: 2.OGKonstruktion_Wan 11552
- 8,010, Zuordnung: 2.OGKonstruktion_Wan 11547

**1.18.30 175 Poroton-Hochlochziegel-Plan-T; HLzB 20-1,2 EB**
Poroton-Hochlochziegel-Plan-T- 17,5cm,08, HLzB 20-1,2
EB Hochlochziegel-Mauerwerk der tragenden, Aussen- u.
Innenwände mit Dünnbettmörtel MK M10, vollflächig
deckelnd oder im Tauchverfahren mit verzahnter u.
unvermörteleter Stoßfuge in allen Geschossen lot- und
fluchtgerecht nach Zeichnung bzw. Angabe des
Architekten herstellen.

Wärmeleitfähigkeit:  0,50 W/mk
Rohdichteklasse:  1,2
Druckfestigkeitsklasse:  20
Mauerwerksddruckfestigkeit:  fk = 8,5 MN/m2
Wandicke:  17,5 cm
Format:  4,5, 9 oder 12 DF
Menge: 214,610 m2
- 7,710, Zuordnung: 2.OGKonstruktion_Wan 11576
- 24,620, Zuordnung: 2.OGKonstruktion_Wan 11589
- 2,450, Zuordnung: 2.OGKonstruktion_Wan 11582
- 4,570, Zuordnung: 2.OGKonstruktion_Wan 11575
- 20,080, Zuordnung: 2.OGKonstruktion_Wan 11574
- 11,670, Zuordnung: 2.OGKonstruktion_Wan 11588
- 4,570, Zuordnung: 2.OGKonstruktion_Wan 11578
- 14,230, Zuordnung: 2.OGKonstruktion_Wan 11573
- 23,080, Zuordnung: 2.OGKonstruktion_Wan 11580
- 10,840, Zuordnung: 2.OGKonstruktion_Wan 11586
- 9,130, Zuordnung: 2.OGKonstruktion_Wan 11577
- 29,100, Zuordnung: 2.OGKonstruktion_Wan 11585
- 16,030, Zuordnung: 2.OGKonstruktion_Wan 11584
- 8,060, Zuordnung: 2.OGKonstruktion_Wan 11590
- 4,700, Zuordnung: 2.OGKonstruktion_Wan 11587
- 12,500, Zuordnung: 2.OGKonstruktion_Wan 11581
- 11,270, Zuordnung: 2.OGKonstruktion_Wan 11579

**1.18.40 Öffnungen anlegen in MW**
Öffnungen in 17,5 - 30 cm dicken Mauerwerk anlegen und
hochführen
Menge: 14,000 m3
Zuordnung: 312

**1.18.50 Fugenglattstrich als Zulage**
*** Bedarfsposition ohne GB
Fugenglattstrich als Zulage zu o.g. Positionen für
Innen- und Außenmauerwerk, ein- bzw. beidseitig nach
Angabe der Bauleitung herstellen.
Menge: 1,000 m2
Zuordnung: 312

**1.18.60 Halfenschiene HTA 28/15 + Maueranker ML1-125**
Edelstahl - Halfenschiene liefern und in die Schalung
der KG-Wände einbauen,  als Anschluss der Innenwände,
einschl. Maueranker ML 1-125 im Abstand von e<= 50 cm
lt. Statik.

Fabrikat:  Halfeneisen
Schienentyp:  HTA-28/15
Menge: 14,000 m

**1.18.70 Fertigstürze auf 17,5 MW als Zulage**
Betonfertigstürze auf 17,5 MW, liefern und Öffnungen
überdecken, als Zulage zum Mauerwerk.
Menge: 1,500 m

**1.18.80 Fertigstürze auf 30 MW als Zulage**
Betonfertigstürze auf 30 MW, liefern und Öffnungen
überdecken, als Zulage zum Mauerwerk.
Menge: 6,250 m

**1.18.90 Meterrisse herstellen**
Meterrisse je Wohnungseingangstür u. Etage wie folgt
herstellen:

Messingwinkel mit zwei Dübeln an das Mauerwerk fest
anbringen und nach Aufforderung wieder entfernen.
Menge: 10,000 Stck
Zuordnung: 312

**1.18.100 Delta- Protekt-Abdichtung unter MW**
*** Bedarfsposition ohne GB
DELTA-PROTEKT liefern und einbauen als Horizontalsperre
im einschaligen Mauerwerk direkt zwischen der ersten
und zweiten Steinschicht.
DIN - Gerechter und bitumenverträglicher Schutz des
Mauerwerks gegen aufsteigende Feuchtigkeit sowie
"Z-Isolierung" bei Vormauerwerk.
Normgerecht nach DIN 18195 und DIN 1053.
Menge: 1,000 m2
Zuordnung: 312

**1.18.110 Kraso Wanddurchführung Typ B (KG) DN 110**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 1,000 Stck

**1.18.120 Kraso Wanddurchführung Typ B (KG) DN 160**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 0,000 Stck

**1.18.130 DOYMA-Rohrdurchführung DN 150**
*** Bedarfsposition ohne GB
DOYMA - Rohrdurchführung, DN 150 mm, für KG-Rohr DN 150
mm, Kernbohrung DN 250 mm, in Betonaußenwand, einschl.
Dichtungseinsatz C gegen drückendes Wasser, liefern und
einbauen.
Menge: 0,000 Stck
Zuordnung: 312

**1.18.140 PENTAFLEXr Schalltrennkorb für Schalltrennfugen**
*** Bedarfsposition ohne GB
PENTAFLEXr Schalltrennkorb STK zur Herstellung von
druckwasserdichten Schalltrennfugen, liefern und nach
Herstellervorschrift einbauen. Ausführung gemäß Angaben
des Tragwerkplaners. Lieferung und Einbau inkl.
Schlagdübel zur Befestigung (6 Stk/Set)

Fugenbreite:  30 mm Lieferung
Wandstärke :  240/250 mm
Fugenhöhe:  2.60 - max. 3.00 m
Menge: 1,000 Stck
Zuordnung: 312

**1.18.150 PENTAFLEXr Schallfugenband**
*** Bedarfsposition ohne GB
PENTAFLEXr Schallfugenband passend zum Schalltrennkorb
STK mit vormontiertem Pentaflex Dehnfugenanschluss zur
Verbindung mit Pentaflex KB liefern und nach
Herstellervorschrift einbauen. Ausführung gemäß den
Angaben des Tragwerkplaners

Arbeitsfugenbandbreite:  240 mm
Fugenhöhe:  2.60 - max. 3.00 m
Menge: 1,000 Stck
Zuordnung: 312

**1.18.160 PENTAFLEXr OBS Ortbetonsollbruchelement**
*** Bedarfsposition ohne GB
PENTAFLEXr TYP OBS Ortbetonsollbruchelement zur
gezielten Erzeugung eines Sollrisses in Ortbetonwänden
und gleichzeitigen Abdichtung der Risse liefern und
nach Herstellervorschrift einbauen, einschl. der
notwendigen Kreuzklammern zur Befestigung. Ausführung
gemäß Angaben des Tragwerkplaners.

Elementlänge:  bis max. 2,50 m
E-Maß:  bis 140 mm
(Abstand zwischen inneren und äußeren Bewehrung)
Menge: 1,000 Stck
Zuordnung: 312

**1.18.170 Dehnfugenband AD 350**
*** Bedarfsposition ohne GB
Dehnfuge b = 5cm in die Außenbetonwände zwischen den
Doppelhaushälften einbauen und mittels eines
außenliegenden Dehnfugenbandes AD 350 abdichten,
einschl. Schweißverbindung an das Fugenband AA 24.
Hersteller: BESA-Plast oder ähnlich
Menge: 1,000 m
Zuordnung: 312

**1.18.180 Kernbohrung DN 100**
*** Bedarfsposition ohne GB
Erstellen einer Kernbohrung DN 100

Tiefe:  15-35 cm
Menge: 5,000 Stck
Zuordnung: 312

**1.18.190 Kernbohrung DN 125**
*** Bedarfsposition ohne GB
Erstellen einer Kernbohrung DN 125
Tiefe:  15-35 cm
Menge: 5,000 Stck
Zuordnung: 312

**1.18.200 Kernbohrung DN 150**
*** Bedarfsposition ohne GB
Erstellen einer Kernbohrung DN 150
Tiefe:  15-35 cm
Menge: 2,000 Stck
Zuordnung: 312

**1.18.210 Kernbohrung DN 200**
*** Bedarfsposition ohne GB
Erstellen einer Kernbohrung DN 200
Tiefe:  15-35 cm
Menge: 2,000 Stck
Zuordnung: 312

#### Abschnitt 1.19 2.Obergeschoss - Plattenbauteile/ Decke über 2.OG

**1.19.10 200 STB-Deckenplatte als Halb-Fertigteil Filigran C25/30 XC1**
Stahlbetondeckenplatte der Kellerdeckeals
Halb-Fertigteil, filigran als C25/30 XC1, gem. DIN 1045
fachgerecht herstellen. Der Bewehrungsstahl wird
gesondert abgerechnet. Der EP versteht sich einschl.
Anlegen und späterem Schließen
aller Installationsaussparungen bis 400 cm2.

Plattendicke: 20 cm
Menge: 351,450 m2
Zuordnung: 2.OGDecken_Decke1 11518

**1.19.20 STB-Deckenplatten, 1 cm Mehrstärke**
*** Bedarfsposition ohne GB
Zulage zu Pos.
Menge: 1,000 m3
Zuordnung: 312

**1.19.30 Aussparungen herstellen > 400cm2**
Aussparungen in STB-Deckenplatten aller Art, für alle
Formen und Zuschnitte, herstellen, einschl. dem
späteren schließen.

Einzelgröße: über 400 cm2 bis 1200 cm2
Menge: 1,000 Stck
Zuordnung: 312

**1.19.40 Balkon1 - auskragendes Bauteil in Ortbeton herstellen**
Balkon1 - auskragendes Bauteil in Ortbeton herstellen,
C25/30 XC1, d=20 cm, mit Aufkantung 3-seitig umlaufend
UK bis OK h=30cm, b=16cm,
Menge: 23,500 m2

**1.19.50 Balkon1 - auskragendes Bauteil als Fertigteil**
wie vor, jedoch als Beton-Fertigteil
Menge: 23,500 m2

**1.19.60 Balkon2 - auskragendes Bauteil in Ortbeton herstellen**
Balkon2 - auskragendes Bauteil in Ortbeton herstellen,
C25/30 XC1, d=20 cm, mit Aufkantung 3-seitig umlaufend
UK bis OK h=30cm, b=16cm,
Menge: 18,000 m2

**1.19.70 Balkon2 - auskragendes Bauteil als Fertigteil**
wie vor, jedoch als Beton-Fertigteil
Menge: 18,000 m2

**1.19.80 Balkon3 - auskragendes Bauteil in Ortbeton herstellen**
Balkon3 - auskragendes Bauteil in Ortbeton herstellen,
C25/30 XC1, d=20 cm, mit Aufkantung 3-seitig umlaufend
UK bis OK h=30cm, b=16cm,
Menge: 10,500 m2

**1.19.90 Balkon3 - auskragendes Bauteil als Fertigteil**
wie vor, jedoch als Beton-Fertigteil
Menge: 10,500 m2

**1.19.100 Konsole wärmebrückenfreier Anschluss**
Schöck Isokorbr oder gleichwertig als
wärmebrückenfreier Anschluss für auskragende
Betonbauteile nach Statik und Herstelerangaben
fachgerecht liefern und einbauen.

Angebotenes Produkt:
Menge: 24,500 m

#### Abschnitt 1.20 2.Obergeschoss - Treppe

**1.20.10 STB-Treppe, 1-läufige, gerade, 16 STG**
Einläufige Stahlbetontreppenlauf für gerade
Treppenläufe mit aufbetonierten Keilstufen, einschl.
Beton u. Auflagertaschen gem. Detailzeichnung und
Statik liefern und einbauen.

Beton:  C25/30-XC1, WO
Steigungsverh.:  ca. 17,80/26,5 cm
Steigungsanzahl:  16 Stück
Laufbreite.  ca. 120 cm
Plattendicke:  ca. 22 cm
Podest:  ohne
Menge: 1,000 Stck

**1.20.20 Schöck Tronsole L-250-Set**
*** Bedarfsposition ohne GB
15 x Schöck Tronsoler Typ L 250 für die
schallbrückenfreie Fugenausbildung zwischen Treppenlauf
und Wand.

Baustoffklasse: Zwischen massiven, mineralischen
Bauteilen B1, schwerentflammbar nach DIN 4102;
Einbau gemäß allgemeinem bauaufsichtlichem Prüfzeugnis

15 x Elementlänge/-breite/-höhe: 1000/250/15 mm

Lieferung und Einbau entsprechend den
Herstellervorgaben u. nach Angabe der Tragwerksplaners.
Menge: 1,000 psch

**1.20.30 Schöck Tronsole L-420-Set**
15 x Schöck Tronsoler Typ L 420 für die
schallbrückenfreie Fugenausbildung zwischen Treppenlauf
und Wand.

Baustoffklasse: Zwischen massiven, mineralischen
Bauteilen B1, schwerentflammbar nach DIN 4102;
Einbau gemäß allgemeinem bauaufsichtlichem Prüfzeugnis

15 x Elementlänge/-breite/-höhe: 1000/420/15 mm

Lieferung und Einbau entsprechend den
Herstellervorgaben u. nach Angabe der Tragwerksplaners.
Menge: 1,000 psch

**1.20.40 Schöck Tronsoler Typ T-V6-H180 bis H220-L1200-B14**
Schöck Tronsoler Typ T-V6-H160 bis H220/ L1200-B14
als tragendes Trittschalldämmelement zwischen
Podest/Decke und Lauf mit geradem Fugenprofil.
Feuerwiderstandsklasse:  R90
Elementhöhe:  160 mm bis 220
Elementlänge:  1200 mm

Lieferung und Einbau entsprechend den technischen
Unterlagen des Herstellersden u. des Tragwerksplaners.
Menge: 2,000 Stck

#### Abschnitt 1.21 3.Obergeschoss - Wandbauteile und Stützen

**1.21.10 300 KS-Planstein KS R(P), 20-2,0**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 30cm
Format:  4 - 6 DF
Mörtelgruppe:  MK M 10
Menge: 131,780 m2
- 15,570, Zuordnung: 3.OGKonstruktion_Wan 11641
- 8,850, Zuordnung: 3.OGKonstruktion_Wan 11632
- 17,860, Zuordnung: 3.OGKonstruktion_Wan 11636
- 13,290, Zuordnung: 3.OGKonstruktion_Wan 11635
- 21,610, Zuordnung: 3.OGKonstruktion_Wan 11631
- 21,280, Zuordnung: 3.OGKonstruktion_Wan 11637
- 6,510, Zuordnung: 3.OGKonstruktion_Wan 11639
- 7,460, Zuordnung: 3.OGKonstruktion_Wan 11633
- 10,920, Zuordnung: 3.OGKonstruktion_Wan 11640
- 8,430, Zuordnung: 3.OGKonstruktion_Wan 11634

**1.21.20 175 Poroton-Hochlochziegel-Plan-T; HLzB 20-1,4 EB**
Poroton-Hochlochziegel-Plan-T- 17,5cm, HLzB 20-1,4 EB
Hochlochziegel-Mauerwerk der tragenden, Aussen- u.
Innenwände mit Dünnbettmörtel MK M10, vollflächig
deckelnd oder im Tauchverfahren mit verzahnter u.
unvermörteleter Stoßfuge in allen Geschossen lot- und
fluchtgerecht nach Zeichnung bzw. Angabe des
Architekten herstellen.

Wärmeleitfähigkeit:  0,58 W/ (mK)
Rohdichteklasse:  1,4
Druckfestigkeitsklasse:  20
Mauerwerksddruckfestigkeit:  fk = 10,2 MN/m2
Wanddicke:  17,5 cm
Format:  4,5, 9 oder 12 DF
Menge: 64,540 m2
- 10,190, Zuordnung: 3.OGKonstruktion_Wan 11675
- 9,460, Zuordnung: 3.OGKonstruktion_Wan 11651
- 2,050, Zuordnung: 3.OGKonstruktion_Wan 11643
- 10,000, Zuordnung: 3.OGKonstruktion_Wan 11642
- 8,610, Zuordnung: 3.OGKonstruktion_Wan 11658
- 5,370, Zuordnung: 3.OGKonstruktion_Wan 11646
- 8,480, Zuordnung: 3.OGKonstruktion_Wan 11645
- 2,370, Zuordnung: 3.OGKonstruktion_Wan 11654
- 8,010, Zuordnung: 3.OGKonstruktion_Wan 11653

**1.21.30 175 Poroton-Hochlochziegel-Plan-T; HLzB 20-1,2 EB**
Poroton-Hochlochziegel-Plan-T- 17,5cm,08, HLzB 20-1,2
EB Hochlochziegel-Mauerwerk der tragenden, Aussen- u.
Innenwände mit Dünnbettmörtel MK M10, vollflächig
deckelnd oder im Tauchverfahren mit verzahnter u.
unvermörteleter Stoßfuge in allen Geschossen lot- und
fluchtgerecht nach Zeichnung bzw. Angabe des
Architekten herstellen.

Wärmeleitfähigkeit:  0,50 W/mk
Rohdichteklasse:  1,2
Druckfestigkeitsklasse:  20
Mauerwerksddruckfestigkeit:  fk = 8,5 MN/m2
Wandicke:  17,5 cm
Format:  4,5, 9 oder 12 DF
Menge: 214,610 m2
- 16,030, Zuordnung: 3.OGKonstruktion_Wan 11690
- 14,230, Zuordnung: 3.OGKonstruktion_Wan 11679
- 9,130, Zuordnung: 3.OGKonstruktion_Wan 11683
- 4,570, Zuordnung: 3.OGKonstruktion_Wan 11684
- 8,060, Zuordnung: 3.OGKonstruktion_Wan 11696
- 23,080, Zuordnung: 3.OGKonstruktion_Wan 11686
- 4,700, Zuordnung: 3.OGKonstruktion_Wan 11693
- 4,570, Zuordnung: 3.OGKonstruktion_Wan 11681
- 20,080, Zuordnung: 3.OGKonstruktion_Wan 11680
- 24,620, Zuordnung: 3.OGKonstruktion_Wan 11695
- 29,100, Zuordnung: 3.OGKonstruktion_Wan 11691
- 2,450, Zuordnung: 3.OGKonstruktion_Wan 11688
- 10,840, Zuordnung: 3.OGKonstruktion_Wan 11692
- 7,710, Zuordnung: 3.OGKonstruktion_Wan 11682
- 11,670, Zuordnung: 3.OGKonstruktion_Wan 11694
- 11,270, Zuordnung: 3.OGKonstruktion_Wan 11685
- 12,500, Zuordnung: 3.OGKonstruktion_Wan 11687

**1.21.40 Öffnungen anlegen in MW**
Öffnungen in 17,5 - 30 cm dicken Mauerwerk anlegen und
hochführen
Menge: 14,000 m3
Zuordnung: 312

**1.21.50 Fugenglattstrich als Zulage**
*** Bedarfsposition ohne GB
Fugenglattstrich als Zulage zu o.g. Positionen für
Innen- und Außenmauerwerk, ein- bzw. beidseitig nach
Angabe der Bauleitung herstellen.
Menge: 1,000 m2
Zuordnung: 312

**1.21.60 Halfenschiene HTA 28/15 + Maueranker ML1-125**
Edelstahl - Halfenschiene liefern und in die Schalung
der KG-Wände einbauen,  als Anschluss der Innenwände,
einschl. Maueranker ML 1-125 im Abstand von e<= 50 cm
lt. Statik.

Fabrikat:  Halfeneisen
Schienentyp:  HTA-28/15
Menge: 14,000 m

**1.21.70 Fertigstürze auf 17,5 MW als Zulage**
Betonfertigstürze auf 17,5 MW, liefern und Öffnungen
überdecken, als Zulage zum Mauerwerk.
Menge: 1,500 m

**1.21.80 Fertigstürze auf 30 MW als Zulage**
Betonfertigstürze auf 30 MW, liefern und Öffnungen
überdecken, als Zulage zum Mauerwerk.
Menge: 6,250 m

**1.21.90 Meterrisse herstellen**
Meterrisse je Wohnungseingangstür u. Etage wie folgt
herstellen:

Messingwinkel mit zwei Dübeln an das Mauerwerk fest
anbringen und nach Aufforderung wieder entfernen.
Menge: 10,000 Stck
Zuordnung: 312

**1.21.100 Delta- Protekt-Abdichtung unter MW**
*** Bedarfsposition ohne GB
DELTA-PROTEKT liefern und einbauen als Horizontalsperre
im einschaligen Mauerwerk direkt zwischen der ersten
und zweiten Steinschicht.
DIN - Gerechter und bitumenverträglicher Schutz des
Mauerwerks gegen aufsteigende Feuchtigkeit sowie
"Z-Isolierung" bei Vormauerwerk.
Normgerecht nach DIN 18195 und DIN 1053.
Menge: 1,000 m2
Zuordnung: 312

**1.21.110 Kraso Wanddurchführung Typ B (KG) DN 110**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 1,000 Stck

**1.21.120 Kraso Wanddurchführung Typ B (KG) DN 160**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 0,000 Stck

**1.21.130 DOYMA-Rohrdurchführung DN 150**
*** Bedarfsposition ohne GB
DOYMA - Rohrdurchführung, DN 150 mm, für KG-Rohr DN 150
mm, Kernbohrung DN 250 mm, in Betonaußenwand, einschl.
Dichtungseinsatz C gegen drückendes Wasser, liefern und
einbauen.
Menge: 0,000 Stck
Zuordnung: 312

**1.21.140 PENTAFLEXr Schalltrennkorb für Schalltrennfugen**
*** Bedarfsposition ohne GB
PENTAFLEXr Schalltrennkorb STK zur Herstellung von
druckwasserdichten Schalltrennfugen, liefern und nach
Herstellervorschrift einbauen. Ausführung gemäß Angaben
des Tragwerkplaners. Lieferung und Einbau inkl.
Schlagdübel zur Befestigung (6 Stk/Set)

Fugenbreite:  30 mm Lieferung
Wandstärke :  240/250 mm
Fugenhöhe:  2.60 - max. 3.00 m
Menge: 1,000 Stck
Zuordnung: 312

**1.21.150 PENTAFLEXr Schallfugenband**
*** Bedarfsposition ohne GB
PENTAFLEXr Schallfugenband passend zum Schalltrennkorb
STK mit vormontiertem Pentaflex Dehnfugenanschluss zur
Verbindung mit Pentaflex KB liefern und nach
Herstellervorschrift einbauen. Ausführung gemäß den
Angaben des Tragwerkplaners

Arbeitsfugenbandbreite:  240 mm
Fugenhöhe:  2.60 - max. 3.00 m
Menge: 1,000 Stck
Zuordnung: 312

**1.21.160 PENTAFLEXr OBS Ortbetonsollbruchelement**
*** Bedarfsposition ohne GB
PENTAFLEXr TYP OBS Ortbetonsollbruchelement zur
gezielten Erzeugung eines Sollrisses in Ortbetonwänden
und gleichzeitigen Abdichtung der Risse liefern und
nach Herstellervorschrift einbauen, einschl. der
notwendigen Kreuzklammern zur Befestigung. Ausführung
gemäß Angaben des Tragwerkplaners.

Elementlänge:  bis max. 2,50 m
E-Maß:  bis 140 mm
(Abstand zwischen inneren und äußeren Bewehrung)
Menge: 1,000 Stck
Zuordnung: 312

**1.21.170 Dehnfugenband AD 350**
*** Bedarfsposition ohne GB
Dehnfuge b = 5cm in die Außenbetonwände zwischen den
Doppelhaushälften einbauen und mittels eines
außenliegenden Dehnfugenbandes AD 350 abdichten,
einschl. Schweißverbindung an das Fugenband AA 24.
Hersteller: BESA-Plast oder ähnlich
Menge: 1,000 m
Zuordnung: 312

**1.21.180 Kernbohrung DN 100**
*** Bedarfsposition ohne GB
Erstellen einer Kernbohrung DN 100

Tiefe:  15-35 cm
Menge: 5,000 Stck
Zuordnung: 312

**1.21.190 Kernbohrung DN 125**
*** Bedarfsposition ohne GB
Erstellen einer Kernbohrung DN 125
Tiefe:  15-35 cm
Menge: 5,000 Stck
Zuordnung: 312

**1.21.200 Kernbohrung DN 150**
*** Bedarfsposition ohne GB
Erstellen einer Kernbohrung DN 150
Tiefe:  15-35 cm
Menge: 2,000 Stck
Zuordnung: 312

**1.21.210 Kernbohrung DN 200**
*** Bedarfsposition ohne GB
Erstellen einer Kernbohrung DN 200
Tiefe:  15-35 cm
Menge: 2,000 Stck
Zuordnung: 312

#### Abschnitt 1.22 3.Obergeschoss - Plattenbauteile/ Decke über 3.OG

**1.22.10 240 STB-Deckenplatte als Halb-Fertigteil Filigran C25/30 XC1**
Stahlbetondeckenplatte der Kellerdeckeals
Halb-Fertigteil, filigran als C25/30 XC1, gem. DIN 1045
fachgerecht herstellen. Der Bewehrungsstahl wird
gesondert abgerechnet. Der EP versteht sich einschl.
Anlegen und späterem Schließen
aller Installationsaussparungen bis 400 cm2.

Plattendicke: 24 cm
Menge: 371,400 m2
Zuordnung: 3.OGDecken_Decke1 11627

**1.22.20 STB-Deckenplatten, 1 cm Mehrstärke**
*** Bedarfsposition ohne GB
Zulage zu Pos.
Menge: 1,000 m3
Zuordnung: 312

**1.22.30 Aussparungen herstellen > 400cm2**
Aussparungen in STB-Deckenplatten aller Art, für alle
Formen und Zuschnitte, herstellen, einschl. dem
späteren schließen.

Einzelgröße: über 400 cm2 bis 1200 cm2
Menge: 1,000 Stck
Zuordnung: 312

**1.22.40 Balkon1 - auskragendes Bauteil in Ortbeton herstellen**
Balkon1 - auskragendes Bauteil in Ortbeton herstellen,
C25/30 XC1, d=20 cm, mit Aufkantung 3-seitig umlaufend
UK bis OK h=30cm, b=16cm,
Menge: 23,500 m2

**1.22.50 Balkon1 - auskragendes Bauteil als Fertigteil**
wie vor, jedoch als Beton-Fertigteil
Menge: 23,500 m2

**1.22.60 Balkon2 - auskragendes Bauteil in Ortbeton herstellen**
Balkon2 - auskragendes Bauteil in Ortbeton herstellen,
C25/30 XC1, d=20 cm, mit Aufkantung 3-seitig umlaufend
UK bis OK h=30cm, b=16cm,
Menge: 18,000 m2

**1.22.70 Balkon2 - auskragendes Bauteil als Fertigteil**
wie vor, jedoch als Beton-Fertigteil
Menge: 18,000 m2

**1.22.80 Balkon3 - auskragendes Bauteil in Ortbeton herstellen**
Balkon3 - auskragendes Bauteil in Ortbeton herstellen,
C25/30 XC1, d=20 cm, mit Aufkantung 3-seitig umlaufend
UK bis OK h=30cm, b=16cm,
Menge: 10,500 m2

**1.22.90 Balkon3 - auskragendes Bauteil als Fertigteil**
wie vor, jedoch als Beton-Fertigteil
Menge: 10,500 m2

**1.22.100 Konsole wärmebrückenfreier Anschluss**
Schöck Isokorbr oder gleichwertig als
wärmebrückenfreier Anschluss für auskragende
Betonbauteile nach Statik und Herstelerangaben
fachgerecht liefern und einbauen.

Angebotenes Produkt:
Menge: 24,500 m

#### Abschnitt 1.23 3.Obergeschoss - Treppe

**1.23.10 STB-Treppe, 1-läufige, gerade, 16 STG**
Einläufige Stahlbetontreppenlauf für gerade
Treppenläufe mit aufbetonierten Keilstufen, einschl.
Beton u. Auflagertaschen gem. Detailzeichnung und
Statik liefern und einbauen.

Beton:  C25/30-XC1, WO
Steigungsverh.:  ca. 18,05/26,5 cm
Steigungsanzahl:  16 Stück
Laufbreite.  ca. 120 cm
Plattendicke:  ca. 22 cm
Podest:  ohne
Menge: 1,000 Stck

**1.23.20 Schöck Tronsole L-250-Set**
*** Bedarfsposition ohne GB
15 x Schöck Tronsoler Typ L 250 für die
schallbrückenfreie Fugenausbildung zwischen Treppenlauf
und Wand.

Baustoffklasse: Zwischen massiven, mineralischen
Bauteilen B1, schwerentflammbar nach DIN 4102;
Einbau gemäß allgemeinem bauaufsichtlichem Prüfzeugnis

15 x Elementlänge/-breite/-höhe: 1000/250/15 mm

Lieferung und Einbau entsprechend den
Herstellervorgaben u. nach Angabe der Tragwerksplaners.
Menge: 1,000 psch

**1.23.30 Schöck Tronsole L-420-Set**
15 x Schöck Tronsoler Typ L 420 für die
schallbrückenfreie Fugenausbildung zwischen Treppenlauf
und Wand.

Baustoffklasse: Zwischen massiven, mineralischen
Bauteilen B1, schwerentflammbar nach DIN 4102;
Einbau gemäß allgemeinem bauaufsichtlichem Prüfzeugnis

15 x Elementlänge/-breite/-höhe: 1000/420/15 mm

Lieferung und Einbau entsprechend den
Herstellervorgaben u. nach Angabe der Tragwerksplaners.
Menge: 1,000 psch

**1.23.40 Schöck Tronsoler Typ T-V6-H180 bis H220-L1200-B14**
Schöck Tronsoler Typ T-V6-H160 bis H220/ L1200-B14
als tragendes Trittschalldämmelement zwischen
Podest/Decke und Lauf mit geradem Fugenprofil.
Feuerwiderstandsklasse:  R90
Elementhöhe:  160 mm bis 220
Elementlänge:  1200 mm

Lieferung und Einbau entsprechend den technischen
Unterlagen des Herstellersden u. des Tragwerksplaners.
Menge: 2,000 Stck

#### Abschnitt 1.24 Staffelgeschoss - Wandbauteile und Stützen

**1.24.10 300 KS-Planstein KS R(P), 20-2,0**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 30cm
Format:  4 - 6 DF
Mörtelgruppe:  MK M 10
Menge: 160,750 m2
- 12,190, Zuordnung: Wall 11745
- 32,090, Zuordnung: Wall 11746
- 19,700, Zuordnung: Wall 11749
- 18,240, Zuordnung: Wall 11768
- 9,400, Zuordnung: Wall 11769
- 4,080, Zuordnung: Wall 11771
- 16,550, Zuordnung: Wall 11774
- 10,890, Zuordnung: Wall 11777
- 10,970, Zuordnung: Wall 11780
- 26,640, Zuordnung: Wall 11782

**1.24.20 175 KS-Planstein KS R(P), 20-2,0**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 17,5cm
Format:  4 - 6 DF
Mörtelgruppe:  MK M 10
Menge: 71,790 m2
- 18,080, Zuordnung: Wall 11750
- 18,510, Zuordnung: Wall 11753
- 16,010, Zuordnung: Wall 11772
- 19,190, Zuordnung: Wall 11784

**1.24.30 Öffnungen anlegen in MW**
Öffnungen in 17,5 - 30 cm dicken Mauerwerk anlegen und
hochführen
Menge: 7,000 m3
Zuordnung: 312

**1.24.40 175 STB-Wände C 25/30 XC1, WO**
Stahlbetonwände aus wasserundurchlässigen Beton C 25/30
XC2, XF1, Betonwarzen und Grate abgeschliffen, einschl.
wasserundurchlässigem
Verschluss der Schalungsspannlöcher.
Bewehrung und Schalung in gesonderter Position.

Wanddicke :  17,5 cm
(w/z)eq < 0,55, Grösstkorn < 16 mm
Menge: 23,210 m3
- 4,360, Zuordnung: Wall 11751
- 2,030, Zuordnung: Wall 11752
- 2,440, Zuordnung: Wall 11761
- 3,250, Zuordnung: Wall 11763
- 1,680, Zuordnung: Wall 11764
- 1,530, Zuordnung: Wall 11766
- 4,660, Zuordnung: Wall 11782
- 3,260, Zuordnung: Wall 11778

**1.24.50 150 STB-Brüstung C 25/30 XC1, WO, h=1,39m**
Stahlbetonwände aus wasserundurchlässigen Beton C 25/30
XC2, XF1, Betonwarzen und Grate abgeschliffen, einschl.
wasserundurchlässigem
Verschluss der Schalungsspannlöcher.
Bewehrung und Schalung in gesonderter Position.

Wanddicke :  17,5 cm
(w/z)eq < 0,55, Grösstkorn < 16 mm
Menge: 20,040 m3
- 5,260, Zuordnung: SGKonstruktion_Wand2 11727
- 0,340, Zuordnung: SGKonstruktion_Wand2 11725
- 5,260, Zuordnung: SGKonstruktion_Wand2 11728
- 4,870, Zuordnung: SGKonstruktion_Wand2 11729
- 2,920, Zuordnung: SGKonstruktion_Wand2 11726
- 1,390, Zuordnung: SGKonstruktion_Wand2 11730

**1.24.60 300 STB-Wände C 25/30 XC1, WO**
Stahlbetonwände aus wasserundurchlässigen Beton C 25/30
XC2, XF1, Betonwarzen und Grate abgeschliffen, einschl.
wasserundurchlässigem
Verschluss der Schalungsspannlöcher.
Bewehrung und Schalung in gesonderter Position.

Wanddicke :  30,0 cm
(w/z)eq < 0,55, Grösstkorn < 16 mm
Menge: 4,670 m3
- 1,440, Zuordnung: Wall 11785
- 3,230, Zuordnung: Wall 11783

**1.24.70 Öffnungen anlegen in STB-Wand**
Öffnungen in 17,5 - 30 cm dicker Stahlbeton anlegen und
hochführen
Menge: 3,410 m3
- 0,500, Zuordnung: 157286930_Fenster381 1176
- 0,500, Zuordnung: 119538208_Fenster397 1173
- 0,170, Zuordnung: 85983749_Fenster406 11721
- 0,170, Zuordnung: 209715715_Fenster382 11710
- 1,080, Zuordnung: 90178066_Fenster357 11722
- 0,540, Zuordnung: 111149573_Fenster407 1172
- 0,450, Zuordnung: 134218259_Fenster393 1175

**1.24.80 Vertikale Schalung STB-Wand**
Schalung für Stahlbetonwände.
Schalung nach Wahl des AN.

Schalungshöhe:  bis 3,75 m
Menge: 572,670 m2
- 70,170, Zuordnung: SGKonstruktion_Wand2 11727
- 4,590, Zuordnung: SGKonstruktion_Wand2 11725
- 27,940, Zuordnung: Wall 11761
- 37,180, Zuordnung: Wall 11763
- 19,200, Zuordnung: Wall 11764
- 17,460, Zuordnung: Wall 11766
- 70,170, Zuordnung: SGKonstruktion_Wand2 11728
- 64,920, Zuordnung: SGKonstruktion_Wand2 11729
- 26,850, Zuordnung: Wall 11773
- 38,990, Zuordnung: SGKonstruktion_Wand2 11726
- 54,980, Zuordnung: Wall 11770
- 18,580, Zuordnung: SGKonstruktion_Wand2 11730
- 53,280, Zuordnung: Wall 11782
- 9,580, Zuordnung: Wall 11785
- 37,220, Zuordnung: Wall 11778
- 21,560, Zuordnung: Wall 11783

**1.24.90 Zulage - Glatte Sichtbetonschalung für Wände**
Sichtbetonschalung, glatt, aus nicht saugenden
Schalungsplatten oder Stahlschalung mit regelmäßigen
Stößen und Nagelstellen, einschl. Abfasen der Kanten
mit glatten Dreikantleisten, für bauseitige malermäßige
Nachbehandlung
(Teilspachtelung und Anstrich) der Betonoberfläche,
Betonwarzen und Grate abgeschliffen, einschl.
wasserundurchlässigem Verschluss der
Schalungsspannlöcher. Bewehrung und Beton in
gesonderter Position.
Menge: 575,000 m2

**1.24.100 Fugenglattstrich als Zulage**
*** Bedarfsposition ohne GB
Fugenglattstrich als Zulage zu o.g. Positionen für
Innen- und Außenmauerwerk, ein- bzw. beidseitig nach
Angabe der Bauleitung herstellen.
Menge: 1,000 m2
Zuordnung: 312

**1.24.110 Halfenschiene HTA 28/15 + Maueranker ML1-125**
Edelstahl - Halfenschiene liefern und in die Schalung
der KG-Wände einbauen,  als Anschluss der Innenwände,
einschl. Maueranker ML 1-125 im Abstand von e<= 50 cm
lt. Statik.

Fabrikat:  Halfeneisen
Schienentyp:  HTA-28/15
Menge: 23,760 m
- 3,190, Zuordnung: Wall 11745
- 3,810, Zuordnung: Wall 11751
- 3,660, Zuordnung: Wall 11761
- 3,200, Zuordnung: Wall 11766
- 3,340, Zuordnung: Wall 11769
- 3,290, Zuordnung: Wall 11780
- 3,270, Zuordnung: Wall 11781

**1.24.120 Fertigstürze auf 30 MW als Zulage**
Betonfertigstürze auf 30 MW, liefern und Öffnungen
überdecken, als Zulage zum Mauerwerk.
Menge: 4,600 m

**1.24.130 Meterrisse herstellen**
Meterrisse je Wohnungseingangstür u. Etage wie folgt
herstellen:

Messingwinkel mit zwei Dübeln an das Mauerwerk fest
anbringen und nach Aufforderung wieder entfernen.
Menge: 10,000 Stck
Zuordnung: 312

**1.24.140 Delta- Protekt-Abdichtung unter MW**
*** Bedarfsposition ohne GB
DELTA-PROTEKT liefern und einbauen als Horizontalsperre
im einschaligen Mauerwerk direkt zwischen der ersten
und zweiten Steinschicht.
DIN - Gerechter und bitumenverträglicher Schutz des
Mauerwerks gegen aufsteigende Feuchtigkeit sowie
"Z-Isolierung" bei Vormauerwerk.
Normgerecht nach DIN 18195 und DIN 1053.
Menge: 1,000 m2
Zuordnung: 312

**1.24.150 Kraso Wanddurchführung Typ B (KG) DN 110**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 1,000 Stck

**1.24.160 Kraso Wanddurchführung Typ B (KG) DN 160**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 0,000 Stck

**1.24.170 DOYMA-Rohrdurchführung DN 150**
*** Bedarfsposition ohne GB
DOYMA - Rohrdurchführung, DN 150 mm, für KG-Rohr DN 150
mm, Kernbohrung DN 250 mm, in Betonaußenwand, einschl.
Dichtungseinsatz C gegen drückendes Wasser, liefern und
einbauen.
Menge: 0,000 Stck
Zuordnung: 312

**1.24.180 PENTAFLEXr Schalltrennkorb für Schalltrennfugen**
*** Bedarfsposition ohne GB
PENTAFLEXr Schalltrennkorb STK zur Herstellung von
druckwasserdichten Schalltrennfugen, liefern und nach
Herstellervorschrift einbauen. Ausführung gemäß Angaben
des Tragwerkplaners. Lieferung und Einbau inkl.
Schlagdübel zur Befestigung (6 Stk/Set)

Fugenbreite:  30 mm Lieferung
Wandstärke :  240/250 mm
Fugenhöhe:  2.60 - max. 3.00 m
Menge: 1,000 Stck
Zuordnung: 312

**1.24.190 PENTAFLEXr Schallfugenband**
*** Bedarfsposition ohne GB
PENTAFLEXr Schallfugenband passend zum Schalltrennkorb
STK mit vormontiertem Pentaflex Dehnfugenanschluss zur
Verbindung mit Pentaflex KB liefern und nach
Herstellervorschrift einbauen. Ausführung gemäß den
Angaben des Tragwerkplaners

Arbeitsfugenbandbreite:  240 mm
Fugenhöhe:  2.60 - max. 3.00 m
Menge: 1,000 Stck
Zuordnung: 312

**1.24.200 PENTAFLEXr OBS Ortbetonsollbruchelement**
*** Bedarfsposition ohne GB
PENTAFLEXr TYP OBS Ortbetonsollbruchelement zur
gezielten Erzeugung eines Sollrisses in Ortbetonwänden
und gleichzeitigen Abdichtung der Risse liefern und
nach Herstellervorschrift einbauen, einschl. der
notwendigen Kreuzklammern zur Befestigung. Ausführung
gemäß Angaben des Tragwerkplaners.

Elementlänge:  bis max. 2,50 m
E-Maß:  bis 140 mm
(Abstand zwischen inneren und äußeren Bewehrung)
Menge: 1,000 Stck
Zuordnung: 312

**1.24.210 Dehnfugenband AD 350**
*** Bedarfsposition ohne GB
Dehnfuge b = 5cm in die Außenbetonwände zwischen den
Doppelhaushälften einbauen und mittels eines
außenliegenden Dehnfugenbandes AD 350 abdichten,
einschl. Schweißverbindung an das Fugenband AA 24.
Hersteller: BESA-Plast oder ähnlich
Menge: 1,000 m
Zuordnung: 312

**1.24.220 Kernbohrung DN 100**
*** Bedarfsposition ohne GB
Erstellen einer Kernbohrung DN 100

Tiefe:  15-35 cm
Menge: 5,000 Stck
Zuordnung: 312

**1.24.230 Kernbohrung DN 125**
*** Bedarfsposition ohne GB
Erstellen einer Kernbohrung DN 125
Tiefe:  15-35 cm
Menge: 5,000 Stck
Zuordnung: 312

**1.24.240 Kernbohrung DN 150**
*** Bedarfsposition ohne GB
Erstellen einer Kernbohrung DN 150
Tiefe:  15-35 cm
Menge: 2,000 Stck
Zuordnung: 312

**1.24.250 Kernbohrung DN 200**
*** Bedarfsposition ohne GB
Erstellen einer Kernbohrung DN 200
Tiefe:  15-35 cm
Menge: 2,000 Stck
Zuordnung: 312

#### Abschnitt 1.25 Staffelgeschoss - STB-Rähme über Staffelgeschoss

**1.25.10 Schalung für Unterzüge, Überzüge, StB etc. Rähme**
Schalung für Unterzüge, Überzüge, StB Rähme und Stürze
der vorgenannten Positionen, gem. DIN 1045 fachgerecht
herstellen, vorhalten und ausschalen.
Menge: 100,000 m2
Zuordnung: 312

**1.25.20 Unterzüge, Überzüge, C25/30 XC1**
Stahlbeton C25/30 XC1 für Unterzüge, Überzüge,
Konsolen, Rähme etc.,
liefern und einbauen.

Querschnitt  : bis 0, 25 m²
Menge: 12,000 m3
Zuordnung: 312

**1.25.30 PE-Folie 2-lagig auf MW**
PE-Folie zweilagig zwischen MW und Rähm vor Betonage
aufbringen. Mauerwerksdicke bis 30cm.
Menge: 50,000 m

**1.25.40 OK Rähm an Dachneigung anpassen**
OK Rähm an die Dachneigung anpassen
Menge: 90,000 m

**1.25.50 Zulage Aussparung Rähm für Kertoplatte**
Zulageposition für Aussparung an Oberseite des Rähmes
im Bereich der Außenwand wg. Kertoplatte.

Abmessungen der Aussparung:
auf ganzer Breite des Rähms, Länge ca. 80cm, Dicke
Kertoplatte 5,1cm
Menge: 5,000 Stk

#### Abschnitt 1.26 Bewehrungsstahl

**1.26.10 Betonstahl**
Betonstahl in Form von Unterstützungskörben,
Stahlmatten und Stabstahl liefern und gem. Statik
verlegen.
Menge: 84500,000 kg

#### Abschnitt 1.27 Fundamenterder

**1.27.10 Fundamenterder aus Edelstahl**
Fundamenterder nach den VDE-Richtlinien, aus
korrosionsfestem Edelstahl 30/3,5mm oder Rundmaterial
mindestens 10 mm, einschl. der erforderlichen
Abstandhalter/ Befestigungen liefern und mit
einbetonieren. Die Stöße sind zu überlappen und mit den
erforderlichen Klemmen zu verbinden. Gem. Planung ist
ein Anschlusspunkt im Hausanschlussraum 30-60 cm über
OK-Fußboden auszuführen. Das freie Ende ist bis zum
bauseitigen Anschluss gegen Beschädigung zu sichern.
Der Fundamenterder / Ringerder nach den VDE-Richtlinien
ist als geschlossener Ring auszuführen. Der
Fundamenterder ist in den Fundamenten der Außenwände
des Gebäudes oder in der Fundamentplatte entsprechend
anzuordnen. Der Ringerder ist außerhalb der Fundamente
erdfühlig zu installieren.

Die Erdung ist messtechnisch zu prüfen und zu
dokumentieren.
Menge: 50,000 m

#### Abschnitt 1.28 Stundenlohn

**1.28.10 Stundenlohn Helfer (Maurerarbeiten)**
*** Bedarfsposition ohne GB
Für evtl. erforderliche Arbeiten, die nicht im
Leistungsverzeichnis erfasst sind und gegen Nachweis
zur Ausführung kommen,
werden berechnet für:  Helfer
Menge: 1,000 h
Zuordnung: 312

**1.28.20 Stundenlohn Facharbeiter (Mauerarbeiten)**
*** Bedarfsposition ohne GB
Für evtl. erforderliche Arbeiten, die nicht im
Leistungsverzeichnis erfasst sind
und gegen Nachweis zur Ausführung kommen,
werden berechnet für:  Facharbeiter
Menge: 1,000 h
Zuordnung: 312

### Einbauort 2 Am Stadtbad Haus 49

#### Abschnitt 2.1 Rohbauarbeiten

**2.1.10 Haus Nr. 49**
Baugleich zu Haus Nr. 47
Menge: 1,000 Stck

### Einbauort 3 Am Stadtbad Haus 51

#### Abschnitt 3.1 Rohbauarbeiten

**3.1.10 Haus Nr. 51**
Baugleich zu Haus Nr. 47
Menge: 1,000 Stck

USt %: 19,00
